# Revestimento de cobertura de telhas de betão

- Propriedade do ficheiro: CYPE INGENIEROS, S.A.
- Formato: FIEBDC-3/2002
- Âmbito geográfico: Angola
- Moeda: AOA
- Custos indirectos: 3.00 %
- IVA: 18.00 %

## Q Coberturas

### QU Componentes de coberturas inclinadas e curvas

#### QUH De telhas de betão

**QUH030** m² Revestimento de cobertura de telhas de betão.
Revestimento de cobertura de telhas de betão, perfil árabe, cor vermelho, 42x33 cm, assentes com argamassa de cimento, confeccionada em obra, dosificação 1:8, directamente sobre a superfície regularizada da vertente, em cobertura inclinada, com uma pendente maior que 25%.
Critérios considerados na determinação do preço da unidade de obra: O preço não inclui a resolução de pontos singulares nem as peças especiais da cobertura.
Inclui: Colocação das telhas assentes com argamassa.
Critério de medição de projecto: Superfície da vertente medida em verdadeira magnitude, segundo documentação gráfica de Projecto.
Critério de medição de obra: Medir-se-á, em verdadeira magnitude, a superfície realmente executada segundo especificações de Projecto.

| Código | Un | Descrição | Rendimento | Preço | Importância |
|---|---|---|---|---|---|
| mt08aaa010a | m³ | Água. (material) | 0.018 | 279.70 | 5.03 |
| mt01arg005a | t | Areia de pedreira, para argamassa preparada em obra. (material) | 0.157 | 2992.57 | 469.83 |
| mt08cem000l | kg | Cimento cinzento em sacos. (material) | 18.000 | 18.65 | 335.70 |
| mt13thh010a | Ud | Telha de betão, perfil árabe, cor vermelho, 42x33 cm, segundo NP EN 490. (material) | 11.000 | 1222.54 | 13447.94 |
| mt13tac100 | kg | Pigmento para argamassa. (material) | 0.081 | 7134.03 | 577.86 |
| mq06hor010 | h | Betoneira eléctrica com uma capacidade de amassadura de 160 l. (equipamento) | 0.063 | 907.30 | 57.16 |
| mo020 | h | Oficial de 1ª construção. (mão de obra) | 0.683 | 1028.94 | 702.77 |
| mo113 | h | Operário não qualificado construção. (mão de obra) | 0.341 | 581.64 | 198.34 |
| % | % | Custos directos complementares | 2 % | 15794.63 | 315.89 |
|  |  | Custos directos |  |  | 16110.52 |
