# Guarnição de focinho de madeira

- Propriedade do ficheiro: CYPE INGENIEROS, S.A.
- Formato: FIEBDC-3/2002
- Âmbito geográfico: Angola
- Moeda: AOA
- Custos indirectos: 3.00 %
- IVA: 18.00 %

## R Revestimentos

### RE Degraus

#### REA Remates

**REA100** Ud Guarnição de focinho de madeira.
Remate de degrau, através de guarnição de focinho de esquina, com lado maior de 1200 mm de comprimento e lado menor de 350 mm de comprimento, formada por perfil de alumínio com revestimento de madeira de carvalho, acabamento envernizado, de 65 mm de largura e 33 mm de altura, fixado com adesivo.
Inclui: Limpeza e preparação da superfície suporte. Marcação. Corte, colocação e fixação do perfil. Resolução de encontros.
Critério de medição de projecto: Comprimento medido segundo documentação gráfica de Projecto.
Critério de medição de obra: Medir-se-á o comprimento realmente executado segundo especificações de Projecto.

| Código | Un | Descrição | Rendimento | Preço | Importância |
|---|---|---|---|---|---|
| mt18rpe105b | Ud | Guarnição de focinho de esquina, com lado maior de 1200 mm de comprimento e lado menor de 350 mm de comprimento, formada por perfil de alumínio com revestimento de madeira de carvalho, acabamento envernizado, de 65 mm de largura e 33 mm de altura. (material) | 1.000 | 41529.44 | 41529.44 |
| mo023 | h | Oficial de 1ª ladrilhador. (mão de obra) | 0.066 | 1101.86 | 72.72 |
| % | % | Custos directos complementares | 2 % | 41602.16 | 832.04 |
|  |  | Custos directos |  |  | 42434.20 |
