# Revestimento de degrau de escada interior, com peças de pedra natural. Colocação em camada grossa

- Propriedade do ficheiro: CYPE INGENIEROS, S.A.
- Formato: FIEBDC-3/2002
- Âmbito geográfico: Angola
- Moeda: AOA
- Custos indirectos: 3.00 %
- IVA: 18.00 %

## R Revestimentos

### RE Degraus

#### REP De pedra natural

**REP020** m Revestimento de degrau de escada interior, com peças de pedra natural. Colocação em camada grossa.
Revestimento de degrau de escada interior, de 100 cm de largura, com peças de pedra natural, com forma recta, formado por cobertor recto em mármore, procedente de Portugal, Rosa Aurora, comprimento até 100 cm e 3 cm de espessura, face e bordos polidos e espelho em mármore, procedente de Portugal, Rosa Aurora, até 100 cm de comprimento por 16 cm de largura e 2 cm de espessura, polido. COLOCAÇÃO: em camada grossa com argamassa de cimento M-5. ENCHIMENTO DE JUNTAS: com argamassa de juntas cimentosa, CG1, para junta mínima (entre 1,5 e 3 mm), com a mesma tonalidade das peças.
Inclui: Marcação e traçado de cobertores e espelhos. Corte das peças e formação de encaixes em esquinas e cantos. Humidificação dos degraus. Colocação com argamassa do revestimento do espelho e do cobertor do primeiro degrau. Colocação de cordéis. Colocação de espelhos e cobertores. Enchimento de juntas. Limpeza do tramo.
Critério de medição de projecto: Comprimento da aresta formada pelo cobertor e pelo espelho, medida segundo documentação gráfica de Projecto.
Critério de medição de obra: Medir-se-á, na aresta de intersecção entre cobertor e espelho, o comprimento realmente executado segundo especificações de Projecto.

| Código | Un | Descrição | Rendimento | Preço | Importância |
|---|---|---|---|---|---|
| mt18pmi120a | Ud | Cobertor para degrau recto em mármore, procedente de Portugal, Rosa Aurora, comprimento até 100 cm e 3 cm de espessura, face e bordos polidos, densidade 2710 kg/m³, segundo NP EN 1936, resistência à compressão 70 MPa, segundo NP EN 1926, resistência à flexão 20 MPa, segundo NP EN 12372, absorção de água por capilaridade menor de 5 kg/m² min½, segundo NP EN 1925, coeficiente de absorção de água <= 0,1%, segundo NP EN 13755, Euroclasse A1 de reacção ao fogo, resistência à abrasão 21,5 mm, segundo NP EN 14157, resistência ao deslizamento em condições secas (índice SRV) 73, resistência ao deslizamento em condições húmidas (índice SRV) 66, segundo NP EN 14231; segundo NP EN 12058. (material) | 1.000 | 26730.06 | 26730.06 |
| mt18pmi121a | Ud | Espelho para degrau em mármore, procedente de Portugal, Rosa Aurora, até 100 cm de comprimento por 16 cm de largura e 2 cm de espessura, polido, densidade 2710 kg/m³, segundo NP EN 1936, resistência à compressão 70 MPa, segundo NP EN 1926, resistência à flexão 20 MPa, segundo NP EN 12372, absorção de água por capilaridade menor de 5 kg/m² min½, segundo NP EN 1925, coeficiente de absorção de água <= 0,1%, segundo NP EN 13755, Euroclasse A1 de reacção ao fogo, resistência à abrasão 21,5 mm, segundo NP EN 14157, resistência ao deslizamento em condições secas (índice SRV) 73, resistência ao deslizamento em condições húmidas (índice SRV) 66, segundo NP EN 14231; segundo NP EN 12058. (material) | 1.000 | 20714.69 | 20714.69 |
| mt09mor010c | m³ | Argamassa de cimento CEM II/B-L 32,5 N tipo M-5, confeccionada em obra com 230 kg/m³ de cimento e uma proporção em volume 1/6. (material) | 0.020 | 21792.01 | 435.84 |
| mt09mcr060c | kg | Argamassa de juntas cimentosa, CG1, para junta mínima entre 1,5 e 3 mm, segundo EN 13888. (material) | 0.150 | 132.30 | 19.85 |
| op00sie030 |  | Serra de disco de diamante, para mesa de trabalho, de corte húmido. | 1.000 | 0.00 | 0.00 |
| mo023 | h | Oficial de 1ª ladrilhador. (mão de obra) | 0.734 | 1101.86 | 808.77 |
| mo061 | h | Ajudante de ladrilhador. (mão de obra) | 0.734 | 647.80 | 475.49 |
| mo113 | h | Operário não qualificado construção. (mão de obra) | 0.734 | 622.83 | 457.16 |
| % | % | Custos directos complementares | 2 % | 49641.86 | 992.84 |
|  |  | Custos directos |  |  | 50634.70 |
