# Argamassa monocamada polimérica

- Propriedade do ficheiro: CYPE INGENIEROS, S.A.
- Formato: FIEBDC-3/2002
- Âmbito geográfico: Angola
- Moeda: AOA
- Custos indirectos: 3.00 %
- IVA: 18.00 %

## R Revestimentos

### RQ Sistemas monomassa industriais

#### RQO Argamassas monomassa

**RQO020** m² Argamassa monocamada polimérica.
Formação em fachadas de revestimento contínuo de 12 mm de espessura, impermeável à água da chuva, com argamassa monomassa hidrófoba de rede tridimensional, para a impermeabilização e decoração de fachadas, tipo OC CSIII W2, segundo EN 998-1, acabamento raspado, cor Marfil, composto de cimento e cargas minerais, aditivado em massa com polímeros. Aplicado manualmente sobre uma superfície de tijolo cerâmico, tijolo ou bloco de betão ou tijolo cerâmico térmico. Inclusive preparação da superfície suporte, colocação de malha de fibra de vidro anti-álcalis para reforço de encontros entre materiais diferentes e nas testas de laje, num 20% da superfície do paramento, formação de juntas, cantos, mestras, arestas, reentrâncias, ombreiras e lintéis e remates nos encontros com paramentos, revestimentos ou outros elementos assentes na sua superfície.
Inclui: Preparação da superfície suporte. Disposição dos panos de trabalho. Arestado e realização de juntas. Colocação de malha para armar argamassa. Preparação da argamassa monomassa. Aplicação de argamassa monomassa. Nivelamento do revestimento. Acabamento superficial. Correcção de falhas e limpeza final.
Critério de medição de projecto: Superfície medida segundo documentação gráfica de Projecto, descontando as aberturas de superfície maior de 3 m² e incluindo o desenvolvimento das reentrâncias.
Critério de medição de obra: Medir-se-á a superfície realmente executada segundo especificações de Projecto, descontando as aberturas de superfície maior de 3 m² e incluindo o desenvolvimento das reentrâncias.

| Código | Un | Descrição | Rendimento | Preço | Importância |
|---|---|---|---|---|---|
| mt28mpl010a | kg | Argamassa monomassa hidrófoba de rede tridimensional, para a impermeabilização e decoração de fachadas, tipo OC CSIII W2, segundo EN 998-1, acabamento raspado, cor Marfil, composto de cimento e cargas minerais, aditivado em massa com polímeros. (material) | 16.400 | 1173.67 | 19248.19 |
| mt28mon040a | m² | Malha de fibra de vidro, anti-álcalis, de 10x10 mm de vão de malha, de 750 a 900 microns de espessura e de 200 a 250 g/m² de massa superficial, com 25 kp/cm² de resistência à tracção, para armar argamassas. (material) | 0.210 | 2971.98 | 624.12 |
| mt28mon030 | m | Perfil para juntas de PVC. (material) | 0.750 | 432.40 | 324.30 |
| mt28mon050 | m | Perfil de PVC rígido para formação de arestas em revestimentos de argamassa monomassa. (material) | 1.250 | 457.12 | 571.40 |
| op00tal020 |  | Berbequim com misturador. | 1.000 | 0.00 | 0.00 |
| mo039 | h | Oficial de 1ª rebocador. (mão de obra) | 0.525 | 1055.59 | 554.18 |
| mo111 | h | Operário especializado rebocador. (mão de obra) | 0.289 | 616.23 | 178.09 |
| % | % | Custos directos complementares | 2 % | 21500.28 | 430.01 |
|  |  | Custos directos |  |  | 21930.29 |
