# Pavimento técnico acessível

- Propriedade do ficheiro: CYPE INGENIEROS, S.A.
- Formato: FIEBDC-3/2002
- Âmbito geográfico: Angola
- Moeda: AOA
- Custos indirectos: 3.00 %
- IVA: 18.00 %

## R Revestimentos

### RS Pavimentos

#### RSE Técnicos

**RSE005** m² Pavimento técnico acessível.
Pavimento técnico acessível, formado por painéis de 600x600 mm, com núcleo de tabuleiro aglomerado de madeira de alta densidade, 650 kg/m³, e 30 mm de espessura, com chapa de aço na face inferior, com tratamento perimetral dos bordos de PVC de 18 mm, protegendo as arestas vivas do pavimento; apoiados sobre pedestais reguláveis para alturas de 350 a 500 mm, de aço zincado com cabeça com junta anti-vibratória, fixados ao suporte com cola e travados entre eles através de estrutura adicional de travessas; fabricado segundo NP EN 12825 com uma carga limite de classe 2 maior que 6 kN, coeficiente de segurança 2, flecha 2,5 mm (A), tolerância dimensional classe 2 e protecção face ao fogo Euroclasse Bfl-s1 de reacção ao fogo, segundo NP EN 13501-1 preparado para assentamento do revestimento flexível de acabamento, não incluído neste preço. Incluindo marcação, fixação dos pedestais à superfície suporte com cola e nivelação dos mesmos através de porca. Totalmente montado, com todos os elementos necessários para a sua instalação.
Inclui: Implantação dos eixos dos pedestais e marcação de níveis. Colocação, nivelação e fixação dos pedestais. Colocação dos painéis.
Critério de medição de projecto: Superfície útil, medida segundo documentação gráfica de Projecto, descontando as aberturas de superfície maior de 1 m². Não foi incrementada a medição por perdas, uma vez que na composição se considerou 5% a mais.
Critério de medição de obra: Medir-se-á a superfície realmente executada segundo especificações de Projecto, descontando as aberturas de superfície maior de 1 m².

| Código | Un | Descrição | Rendimento | Preço | Importância |
|---|---|---|---|---|---|
| mt12pmm010d | m² | Pavimento técnico acessível, formado por painéis de 600x600 mm, com núcleo de tabuleiro aglomerado de madeira de alta densidade, 650 kg/m³, e 30 mm de espessura, com chapa de aço na face inferior, com tratamento perimetral dos bordos de PVC de 18 mm, protegendo as arestas vivas do pavimento; apoiados sobre pedestais reguláveis para alturas de 350 a 500 mm, de aço zincado com cabeça com junta anti-vibratória, fixados ao suporte com cola e travados entre eles através de estrutura adicional de travessas; classificação 2/2/A/2, segundo NP EN 12825 e Euroclasse Bfl-s1 de reacção ao fogo, segundo NP EN 13501-1. (material) | 1.000 | 72362.93 | 72362.93 |
| op00ato010 |  | Aparafusadora. | 1.000 | 0.00 | 0.00 |
| op00tal010 |  | Berbequim. | 1.000 | 0.00 | 0.00 |
| op00sie010 |  | Serra tico-tico. | 1.000 | 0.00 | 0.00 |
| op00tro010 |  | Cortadora de disco para bancada. | 1.000 | 0.00 | 0.00 |
| mo011 | h | Oficial de 1ª montador. (mão de obra) | 0.393 | 1057.30 | 415.52 |
| mo080 | h | Ajudante de montador. (mão de obra) | 0.393 | 604.97 | 237.75 |
| % | % | Custos directos complementares | 2 % | 73016.20 | 1460.32 |
|  |  | Custos directos |  |  | 74476.52 |
