# Pavimento técnico contínuo de placas de gesso com fibra

- Propriedade do ficheiro: CYPE INGENIEROS, S.A.
- Formato: FIEBDC-3/2002
- Âmbito geográfico: Angola
- Moeda: AOA
- Custos indirectos: 3.00 %
- IVA: 18.00 %

## R Revestimentos

### RS Pavimentos

#### RSE Técnicos

**RSE010** m² Pavimento técnico contínuo de placas de gesso com fibra.
Pavimento técnico contínuo formado por placas de gesso laminado reforçado com fibras, de 1200x600 mm e 32 mm de espessura, com os bordos longitudinais macho-fêmea, apoiadas sobre pés reguláveis de aço galvanizado, para alturas entre 250 e 325 mm, fixados à superfície de apoio com adesivo. Incluindo aros para registos de inspecção, preparação da superfície de apoio dos pedestais através de aspiração e limpeza de restos de obra, aplicação de primário na superfície base, implantação e fixação dos pedestais ao pavimento com cola, colocação de almofadas sobre os pedestais e fixação da rosca que regula a sua altura com cola, banda perimetral de lã de rocha para a dessolidarização do perímetro, união das placas através de cola para juntas, aplicada na zona do encaixe macho-fêmea e aplicação de primário na superfície, para reduzir a absorção e melhorar a aderência. Totalmente montado e preparado para suportar um pavimento (não incluído neste preço).
Inclui: Aplicação de primário na superfície base. Implantação dos eixos dos pedestais e marcação de níveis. Colocação, nivelação e fixação de pedestais. Colocação das placas. Aplicação de primário na superfície de acabamento.
Critério de medição de projecto: Superfície útil, medida segundo documentação gráfica de Projecto. Não foi incrementada a medição por perdas, uma vez que na composição se considerou 5% a mais.
Critério de medição de obra: Medir-se-á a superfície realmente executada segundo especificações de Projecto.

| Código | Un | Descrição | Rendimento | Preço | Importância |
|---|---|---|---|---|---|
| mt12pik040b | kg | Primário, para reduzir a absorção e melhorar a aderência, à base de resinas sintéticas em dispersão aquosa e pigmentos, sem dissolventes. (material) | 0.320 | 443.69 | 141.98 |
| mt12psk040b | m | Fita perimetral de lã de rocha de 12 mm de espessura, 100 mm de largura e 1200 mm de comprimento. (material) | 1.000 | 9165.36 | 9165.36 |
| mt12psk080a | Ud | Cartucho de 600 cm³ de cola, para fixação de pés reguláveis à superfície de apoio. (material) | 0.010 | 14220.64 | 142.21 |
| mt12psk060l | Ud | Pé regulável de aço galvanizado, para alturas entre 250 e 325 mm. Inclusive acessórios. (material) | 3.000 | 3979.01 | 11937.03 |
| mt12psk050ne | m² | Placa de gesso laminado reforçado com fibras, de 1200x600 mm e 32 mm de espessura, com os bordos longitudinais macho-fêmea, para aplicação em pisos técnicos contínuos; classificação 5/2/A/1, segundo NP EN 12825. (material) | 1.050 | 81125.67 | 85181.95 |
| mt12psk070a | Ud | Cartucho de 600 ml de cola para juntas. (material) | 0.070 | 13966.90 | 977.68 |
| op00ato010 |  | Aparafusadora. | 1.000 | 0.00 | 0.00 |
| op00tal010 |  | Berbequim. | 1.000 | 0.00 | 0.00 |
| op00sie010 |  | Serra tico-tico. | 1.000 | 0.00 | 0.00 |
| op00tro010 |  | Cortadora de disco para bancada. | 1.000 | 0.00 | 0.00 |
| mo011 | h | Oficial de 1ª montador. (mão de obra) | 0.459 | 1057.30 | 485.30 |
| mo080 | h | Ajudante de montador. (mão de obra) | 0.459 | 604.97 | 277.68 |
| % | % | Custos directos complementares | 2 % | 108309.19 | 2166.18 |
|  |  | Custos directos |  |  | 110475.37 |
