# Rodapé laminado

- Propriedade do ficheiro: CYPE INGENIEROS, S.A.
- Formato: FIEBDC-3/2002
- Âmbito geográfico: Angola
- Moeda: AOA
- Custos indirectos: 3.00 %
- IVA: 18.00 %

## R Revestimentos

### RS Pavimentos

#### RSL Laminados

**RSL020** m Rodapé laminado.
Rodapé de MDF, de 90x18 mm, recoberto com uma lâmina plástica de imitação de madeira, cor a escolher, fixado ao paramento através de pregos. Inclusive cera de preenchimento para a vedação de orifícios.
Inclui: Marcação. Corte das peças. Fixação das peças sobre o paramento. Vedação de orifícios. Resolução de esquinas e encontros.
Critério de medição de projecto: Comprimento medido segundo documentação gráfica de Projecto, sem incluir vãos de portas. Não foi incrementada a medição por perdas, uma vez que na composição se considerou 5% a mais.
Critério de medição de obra: Medir-se-á o comprimento realmente executado segundo especificações de Projecto.

| Código | Un | Descrição | Rendimento | Preço | Importância |
|---|---|---|---|---|---|
| mt18rma040e | m | Rodapé de MDF, de 90x18 mm, recoberto com uma lâmina plástica de imitação de madeira, cor a escolher, e resistência à abrasão AC3, segundo NP EN 13329. (material) | 1.050 | 6177.22 | 6486.08 |
| mt18mva150e | Ud | Prego de aço galvanizado com cabeça perdida, de 1,8 mm de diâmetro e 35 mm de comprimento. (material) | 2.500 | 30.89 | 77.23 |
| mt22www080 | kg | Cera de preenchimento, para tapar defeitos superficiais da madeira. (material) | 0.008 | 79488.58 | 635.91 |
| op00cla010 |  | Pregadora pneumática. | 1.000 | 0.00 | 0.00 |
| op00cep010 |  | Plainas. | 1.000 | 0.00 | 0.00 |
| op00gui010 |  | Guilhotina. | 1.000 | 0.00 | 0.00 |
| mo028 | h | Oficial de 1ª instalador de pavimentos laminados. (mão de obra) | 0.157 | 1055.59 | 165.73 |
| % | % | Custos directos complementares | 2 % | 7364.95 | 147.30 |
|  |  | Custos directos |  |  | 7512.25 |
