# Base de chuveiro acrílica

- Propriedade do ficheiro: CYPE INGENIEROS, S.A.
- Formato: FIEBDC-3/2002
- Âmbito geográfico: Angola
- Moeda: AOA
- Custos indirectos: 3.00 %
- IVA: 18.00 %

## S Equipamentos fixos e sinalização

### SA Aparelhos sanitários

#### SAD Bases de chuveiro

**SAD005** Ud Base de chuveiro acrílica.
Base de chuveiro acrílica, gama alta, cor branco, de 120x80 cm, com jogo de escoamento, e sifão. Inclusive silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30pas030a | Ud | Base de chuveiro acrílica, gama alta, cor branco, de 120x80 cm, com jogo de escoamento. (material) | 1.000 | 374603.60 | 374603.60 |
| mt30dpd020 | Ud | Sifão para base de chuveiro, com grelha de aço. (material) | 1.000 | 8085.24 | 8085.24 |
| mt30www005 | Ud | Cartucho de 300 ml de silicone ácida monocomponente, fungicida, para vedação de juntas em ambientes húmidos. (material) | 0.036 | 8917.55 | 321.03 |
| mo008 | h | Oficial de 1ª canalizador. (mão de obra) | 1.443 | 1057.30 | 1525.68 |
| % | % | Custos directos complementares | 2 % | 384535.55 | 7690.71 |
|  |  | Custos directos |  |  | 392226.26 |
