# Lavatório de pousar, de argila refractária

- Propriedade do ficheiro: CYPE INGENIEROS, S.A.
- Formato: FIEBDC-3/2002
- Âmbito geográfico: Angola
- Moeda: AOA
- Custos indirectos: 3.00 %
- IVA: 18.00 %

## S Equipamentos fixos e sinalização

### SA Aparelhos sanitários

#### SAL Lavatórios

**SAL003** Ud Lavatório de pousar, de argila refractária.
Lavatório elíptico de pousar, de argila refractária, acabamento termoesmaltado, cor branca, de 600x450x158 mm, com um orifício para as torneiraa, com válvula de drenagem de latão cromado, com sifão garrafa compacto para a poupança de espaço em móveis de casa de banho, de polipropileno cor branca. Inclusive jogo de fixação e silicone para enchimento de juntas.
Critérios considerados na determinação do preço da unidade de obra: O preço não inclui a bancada nem a torneira.
Inclui: Marcação. Colocação e fixação do aparelho. Montagem do elemento de drenagem. Ligação à rede de drenagem. Verificação do seu correcto funcionamento. Vedação de juntas.
Critério de medição de projecto: Número de unidades previstas, segundo documentação gráfica de Projecto.
Critério de medição de obra: Medir-se-á o número de unidades realmente colocadas segundo especificações de Projecto.

| Código | Un | Descrição | Rendimento | Preço | Importância |
|---|---|---|---|---|---|
| mt30svg015fd | Ud | Lavatório elíptico de pousar, de argila refractária, acabamento termoesmaltado, cor branca, de 600x450x158 mm, com um orifício para as torneiraa, com elementos de fixação e modelo de montagem. (material) | 1.000 | 231359.24 | 231359.24 |
| mt30asg030q | Ud | Válvula de drenagem de latão cromado, de 50 mm de comprimento. (material) | 1.000 | 65740.16 | 65740.16 |
| mt30asg060v | Ud | Sifão garrafa compacto para a poupança de espaço em móveis de casa de banho, de polipropileno cor branca, com saída de 40 mm de diâmetro exterior, para lavatório, com juntas e curva com porca de união. (material) | 1.000 | 42327.44 | 42327.44 |
| mt30www005 | Ud | Cartucho de 300 ml de silicone ácida monocomponente, fungicida, para vedação de juntas em ambientes húmidos. (material) | 0.012 | 8917.55 | 107.01 |
| mo008 | h | Oficial de 1ª canalizador. (mão de obra) | 1.443 | 1057.30 | 1525.68 |
| % | % | Custos directos complementares | 2 % | 341059.53 | 6821.19 |
|  |  | Custos directos |  |  | 347880.72 |
