# Lavatório mural, de aço inoxidável

- Propriedade do ficheiro: CYPE INGENIEROS, S.A.
- Formato: FIEBDC-3/2002
- Âmbito geográfico: Angola
- Moeda: AOA
- Custos indirectos: 3.00 %
- IVA: 18.00 %

## S Equipamentos fixos e sinalização

### SA Aparelhos sanitários

#### SAL Lavatórios

**SAL031** Ud Lavatório mural, de aço inoxidável.
Lavatório mural, de aço inoxidável AISI 304, com acabamento acetinado, de 600x410 mm, de uma cuba, equipado com torneiras temporizadas, anti-vandalismo, mural, para lavatório, arejador, com tempo de fluxo de 15 segundos, caudal de 6 l/min. Inclusive jogo de fixação e silicone para enchimento de juntas.
Critérios considerados na determinação do preço da unidade de obra: O preço não inclui o elemento de drenagem.
Inclui: Marcação. Colocação e fixação do aparelho. Montagem da torneira. Ligação às redes de água fria e quente. Verificação do seu correcto funcionamento. Vedação de juntas.
Critério de medição de projecto: Número de unidades previstas, segundo documentação gráfica de Projecto.
Critério de medição de obra: Medir-se-á o número de unidades realmente colocadas segundo especificações de Projecto.

| Código | Un | Descrição | Rendimento | Preço | Importância |
|---|---|---|---|---|---|
| mt30lxp020jka | Ud | Lavatório mural, de aço inoxidável AISI 304, com acabamento acetinado, de 600x410 mm, de uma cuba. (material) | 1.000 | 575976.10 | 575976.10 |
| mt31gmp050aa | Ud | Torneiras temporizadas, anti-vandalismo, mural, para lavatório, arejador, com tempo de fluxo de 15 segundos, caudal de 6 l/min; inclusive elementos de ligação. (material) | 1.000 | 42096.77 | 42096.77 |
| mt30www005 | Ud | Cartucho de 300 ml de silicone ácida monocomponente, fungicida, para vedação de juntas em ambientes húmidos. (material) | 0.012 | 8917.55 | 107.01 |
| op00tal010 |  | Berbequim. | 1.000 | 0.00 | 0.00 |
| op00mar010 |  | Martelo. | 1.000 | 0.00 | 0.00 |
| op00ato010 |  | Aparafusadora. | 1.000 | 0.00 | 0.00 |
| mo008 | h | Oficial de 1ª canalizador. (mão de obra) | 1.705 | 1057.30 | 1802.70 |
| % | % | Custos directos complementares | 2 % | 619982.58 | 12399.65 |
|  |  | Custos directos |  |  | 632382.23 |
