# Protector superior para radiador, de espuma de poliuretano de alta densidade

- Propriedade do ficheiro: CYPE INGENIEROS, S.A.
- Formato: FIEBDC-3/2002
- Âmbito geográfico: Angola
- Moeda: AOA
- Custos indirectos: 3.00 %
- IVA: 18.00 %

## S Equipamentos fixos e sinalização

### SD Protecções

#### SDA Protectores para radiadores

**SDA020** Ud Protector superior para radiador, de espuma de poliuretano de alta densidade.
Protector superior para radiador, de espuma de poliuretano de alta densidade reforçada com um painel de madeira, de entre 2000 e 2500 mm de comprimento e 20 mm de espessura, com recobrimento de PVC, cor a escolher. Colocação em obra: aparafusado à superfície suporte com perfis metálicos.
Inclui: Marcação. Montagem e fixação.
Critério de medição de projecto: Número de unidades previstas, segundo documentação gráfica de Projecto.
Critério de medição de obra: Medir-se-á o número de unidades realmente colocadas segundo especificações de Projecto.

| Código | Un | Descrição | Rendimento | Preço | Importância |
|---|---|---|---|---|---|
| mt53pdi140c | Ud | Protector superior para radiador, de espuma de poliuretano de alta densidade reforçada com um painel de madeira, de entre 2000 e 2500 mm de comprimento e 20 mm de espessura, com recobrimento de PVC, cor a escolher e perfis metálicos para aparafusar à superfície suporte, Euroclasse B-s1, d0 de reacção ao fogo, segundo NP EN 13501-1. (material) | 1.000 | 39051.45 | 39051.45 |
| mt26aaa240da | Ud | Bucha de nylon com parafuso de cabeça escareada, de aço inoxidável AISI 304, de 6 mm de diâmetro e 35 mm de comprimento. (material) | 4.000 | 283.72 | 1134.88 |
| op00ato010 |  | Aparafusadora. | 1.000 | 0.00 | 0.00 |
| mo080 | h | Ajudante de montador. (mão de obra) | 0.393 | 604.97 | 237.75 |
| % | % | Custos directos complementares | 2 % | 40424.08 | 808.48 |
|  |  | Custos directos |  |  | 41232.56 |
