# Protector lateral para radiador, de lâmina semi-rígida de polipropileno, translúcida

- Propriedade do ficheiro: CYPE INGENIEROS, S.A.
- Formato: FIEBDC-3/2002
- Âmbito geográfico: Angola
- Moeda: AOA
- Custos indirectos: 3.00 %
- IVA: 18.00 %

## S Equipamentos fixos e sinalização

### SD Protecções

#### SDA Protectores para radiadores

**SDA012** Ud Protector lateral para radiador, de lâmina semi-rígida de polipropileno, translúcida.
Protector lateral para radiador, de lâmina semi-rígida de polipropileno, translúcida. Colocação em obra: à pressão no radiador com um perfil autocolante e aparafusado à superfície suporte com um perfil de alumínio.
Inclui: Marcação. Montagem e fixação.
Critério de medição de projecto: Número de unidades previstas, segundo documentação gráfica de Projecto.
Critério de medição de obra: Medir-se-á o número de unidades realmente colocadas segundo especificações de Projecto.

| Código | Un | Descrição | Rendimento | Preço | Importância |
|---|---|---|---|---|---|
| mt53pdi130a | Ud | Protector lateral para radiador, de lâmina semi-rígida de polipropileno, translúcida, com um perfil autocolante para colocar à pressão no radiador e um perfil de alumínio para aparafusar à superfície suporte, Euroclasse B-s1, d0 de reacção ao fogo, segundo NP EN 13501-1. (material) | 1.000 | 7702.34 | 7702.34 |
| mt26aaa240da | Ud | Bucha de nylon com parafuso de cabeça escareada, de aço inoxidável AISI 304, de 6 mm de diâmetro e 35 mm de comprimento. (material) | 3.000 | 283.72 | 851.16 |
| op00ato010 |  | Aparafusadora. | 1.000 | 0.00 | 0.00 |
| mo080 | h | Ajudante de montador. (mão de obra) | 0.131 | 604.97 | 79.25 |
| % | % | Custos directos complementares | 2 % | 8632.75 | 172.66 |
|  |  | Custos directos |  |  | 8805.41 |
