# Protector completo para radiador, de espuma de poliuretano de alta densidade reforçada com estrutura tubular metálica

- Propriedade do ficheiro: CYPE INGENIEROS, S.A.
- Formato: FIEBDC-3/2002
- Âmbito geográfico: Angola
- Moeda: AOA
- Custos indirectos: 3.00 %
- IVA: 18.00 %

## S Equipamentos fixos e sinalização

### SD Protecções

#### SDA Protectores para radiadores

**SDA031** Ud Protector completo para radiador, de espuma de poliuretano de alta densidade reforçada com estrutura tubular metálica.
Protector completo para radiador, de espuma de poliuretano de alta densidade reforçada com uma estrutura tubular metálica, de até 1000 mm de comprimento, com recobrimento de PVC, cor a escolher. Colocação em obra: aparafusado à superfície suporte com chapas metálicas.
Inclui: Marcação. Montagem e fixação.
Critério de medição de projecto: Número de unidades previstas, segundo documentação gráfica de Projecto.
Critério de medição de obra: Medir-se-á o número de unidades realmente colocadas segundo especificações de Projecto.

| Código | Un | Descrição | Rendimento | Preço | Importância |
|---|---|---|---|---|---|
| mt53pdi160a | Ud | Protector completo para radiador, de espuma de poliuretano de alta densidade reforçada com uma estrutura tubular metálica, de até 1000 mm de comprimento, com recobrimento de PVC, cor a escolher e chapas metálicas com furos para aparafusar à superfície suporte, Euroclasse B-s1, d0 de reacção ao fogo, segundo NP EN 13501-1. (material) | 1.000 | 55256.65 | 55256.65 |
| mt26aaa240da | Ud | Bucha de nylon com parafuso de cabeça escareada, de aço inoxidável AISI 304, de 6 mm de diâmetro e 35 mm de comprimento. (material) | 4.000 | 283.72 | 1134.88 |
| op00ato010 |  | Aparafusadora. | 1.000 | 0.00 | 0.00 |
| mo080 | h | Ajudante de montador. (mão de obra) | 0.393 | 604.97 | 237.75 |
| % | % | Custos directos complementares | 2 % | 56629.28 | 1132.59 |
|  |  | Custos directos |  |  | 57761.87 |
