# Protector de esquinas, de vinil

- Propriedade do ficheiro: CYPE INGENIEROS, S.A.
- Formato: FIEBDC-3/2002
- Âmbito geográfico: Angola
- Moeda: AOA
- Custos indirectos: 3.00 %
- IVA: 18.00 %

## S Equipamentos fixos e sinalização

### SD Protecções

#### SDC Protectores de esquinas

**SDC010** m Protector de esquinas, de vinil.
Protector de esquinas a 90°, de 75x75 mm, formado por: um perfil de alumínio, fixado com parafusos e buchas de expansão ao paramento, protecção de vinil de 2 mm de espessura, de cor verde, fixada através de clipe ao perfil de alumínio e remate nos seus extremos com tampas de ABS.
Inclui: Marcação dos pontos de fixação. Fixação do perfil de alumínio. Colocação da protecção de vinil. Colocação das tampas nos extremos.
Critério de medição de projecto: Comprimento medido entre eixos, segundo documentação gráfica de Projecto.
Critério de medição de obra: Medir-se-á, a eixos, o comprimento realmente executado segundo especificações de Projecto.

| Código | Un | Descrição | Rendimento | Preço | Importância |
|---|---|---|---|---|---|
| mt53pdi030j | m | Protector de esquinas a 90°, de 75x75 mm, formado por: um perfil de alumínio, parafusos e buchas de expansão, protecção de vinil de 2 mm de espessura, de cor verde, Euroclasse B-s1, d0 de reacção ao fogo, segundo NP EN 13501-1, clipes e tampas de ABS para remate nos seus extremos. (material) | 1.050 | 13526.62 | 14202.95 |
| mo011 | h | Oficial de 1ª montador. (mão de obra) | 0.066 | 1057.30 | 69.78 |
| mo080 | h | Ajudante de montador. (mão de obra) | 0.066 | 604.97 | 39.93 |
| % | % | Custos directos complementares | 2 % | 14312.66 | 286.25 |
|  |  | Custos directos |  |  | 14598.91 |
