# Fita autocolante, anti-deslizante. Colocação no degrau

- Propriedade do ficheiro: CYPE INGENIEROS, S.A.
- Formato: FIEBDC-3/2002
- Âmbito geográfico: Angola
- Moeda: AOA
- Custos indirectos: 3.00 %
- IVA: 18.00 %

## S Equipamentos fixos e sinalização

### SD Protecções

#### SDE Protectores para escadas

**SDE020** m Fita autocolante, anti-deslizante. Colocação no degrau.
Fita autocolante, anti-deslizante, de 25 mm de largura, cor preto. Colocação no degrau.
Inclui: Preparação e limpeza da superfície suporte. Marcação. Colocação do elemento.
Critério de medição de projecto: Comprimento medido segundo documentação gráfica de Projecto.
Critério de medição de obra: Medir-se-á o comprimento realmente executado segundo especificações de Projecto.

| Código | Un | Descrição | Rendimento | Preço | Importância |
|---|---|---|---|---|---|
| mt53pdi200a | m | Fita autocolante, anti-deslizante, de 25 mm de largura, cor preto, para colocar no degrau, para uso interior e exterior. (material) | 1.000 | 334.35 | 334.35 |
| mo080 | h | Ajudante de montador. (mão de obra) | 0.026 | 604.97 | 15.73 |
| % | % | Custos directos complementares | 2 % | 350.08 | 7.00 |
|  |  | Custos directos |  |  | 357.08 |
