# Batente para porta interior. Colocação no pavimento

- Propriedade do ficheiro: CYPE INGENIEROS, S.A.
- Formato: FIEBDC-3/2002
- Âmbito geográfico: Angola
- Moeda: AOA
- Custos indirectos: 3.00 %
- IVA: 18.00 %

## S Equipamentos fixos e sinalização

### SD Protecções

#### SDO Protectores para portas

**SDO010** Ud Batente para porta interior. Colocação no pavimento.
Batente para porta interior, tipo bola, para colocação no pavimento, transparente, fixado através de cola de poliuretano.
Inclui: Marcação. Montagem e fixação.
Critério de medição de projecto: Número de unidades previstas, segundo documentação gráfica de Projecto.
Critério de medição de obra: Medir-se-á o número de unidades realmente colocadas segundo especificações de Projecto.

| Código | Un | Descrição | Rendimento | Preço | Importância |
|---|---|---|---|---|---|
| mt53pdi050be | Ud | Batente para porta interior, tipo bola, para colocação no pavimento, transparente. (material) | 1.000 | 382.51 | 382.51 |
| mt47adc110a | kg | Cola especial de poliuretano bicomponente. (material) | 0.005 | 5547.55 | 27.74 |
| mo080 | h | Ajudante de montador. (mão de obra) | 0.066 | 604.97 | 39.93 |
| % | % | Custos directos complementares | 2 % | 450.18 | 9.00 |
|  |  | Custos directos |  |  | 459.18 |
