# Torneira temporizada para sanita

- Propriedade do ficheiro: CYPE INGENIEROS, S.A.
- Formato: FIEBDC-3/2002
- Âmbito geográfico: Angola
- Moeda: AOA
- Custos indirectos: 3.00 %
- IVA: 18.00 %

## S Equipamentos fixos e sinalização

### SG Torneiras

#### SGI Para sanitas

**SGI010** Ud Torneira temporizada para sanita.
Torneira temporizada, instalação encastrada formada por fluxómetro para sanita, de latão cromado, caudal de 1,2 l/s, para colocação encastrada. Inclusive elementos de ligação e uma válvula de seccionamento.
Inclui: Marcação. Colocação. Ligação. Verificação do seu correcto funcionamento.
Critério de medição de projecto: Número de unidades previstas, segundo documentação gráfica de Projecto.
Critério de medição de obra: Medir-se-á o número de unidades realmente colocadas segundo especificações de Projecto.

| Código | Un | Descrição | Rendimento | Preço | Importância |
|---|---|---|---|---|---|
| mt31gmp410ag | Ud | Fluxómetro para sanita, de latão cromado, caudal de 1,2 l/s, para colocação encastrada; inclusive elementos de ligação e uma válvula de seccionamento. (material) | 1.000 | 167649.90 | 167649.90 |
| mt37www010 | Ud | Material auxiliar para instalações de abastecimento de água. (material) | 1.000 | 1664.61 | 1664.61 |
| mo008 | h | Oficial de 1ª canalizador. (mão de obra) | 0.656 | 1057.30 | 693.59 |
| % | % | Custos directos complementares | 2 % | 170008.10 | 3400.16 |
|  |  | Custos directos |  |  | 173408.26 |
