# Dispensador de papel toalha

- Propriedade do ficheiro: CYPE INGENIEROS, S.A.
- Formato: FIEBDC-3/2002
- Âmbito geográfico: Angola
- Moeda: AOA
- Custos indirectos: 3.00 %
- IVA: 18.00 %

## S Equipamentos fixos e sinalização

### SM Casas de banho

#### SME Dispensadores de papel

**SME020** Ud Dispensador de papel toalha.
Toalheiro de papel zigzag, de aço inoxidável AISI 430 com acabamento acetinado, de 305x266x120 mm, para 600 toalhetes, dobrados em Z.
Inclui: Marcação. Colocação e fixação.
Critério de medição de projecto: Número de unidades previstas, segundo documentação gráfica de Projecto.
Critério de medição de obra: Medir-se-á o número de unidades realmente colocadas segundo especificações de Projecto.

| Código | Un | Descrição | Rendimento | Preço | Importância |
|---|---|---|---|---|---|
| mt31abp080c | Ud | Toalheiro de papel zigzag, de aço inoxidável AISI 430 com acabamento acetinado, de 305x266x120 mm, para 600 toalhetes, dobrados em Z. (material) | 1.000 | 58012.81 | 58012.81 |
| op00ato010 |  | Aparafusadora. | 1.000 | 0.00 | 0.00 |
| op00tal010 |  | Berbequim. | 1.000 | 0.00 | 0.00 |
| mo107 | h | Ajudante de canalizador. (mão de obra) | 0.197 | 603.82 | 118.95 |
| % | % | Custos directos complementares | 2 % | 58131.76 | 1162.64 |
|  |  | Custos directos |  |  | 59294.40 |
