# Lavatório com coluna

- Propriedade do ficheiro: CYPE INGENIEROS, S.A.
- Formato: FIEBDC-3/2002
- Âmbito geográfico: Angola
- Moeda: AOA
- Custos indirectos: 3.00 %
- IVA: 18.00 %

## S Equipamentos fixos e sinalização

### SP Aparelhos sanitários adaptados e ajudas técnicas

#### SPL Lavatórios

**SPL020** Ud Lavatório com coluna.
Lavatório mural com frontal ergonómico, de porcelana sanitária, acabamento termoesmaltado, cor branca, de 550x550x150 mm, com um orifício para as torneiraa e escoadouro, com válvula de drenagem de latão cromado e jogo de fixação de 2 peças, com coluna de lavatório, de porcelana sanitária, acabamento termoesmaltado, cor branca, e elemento de drenagem com sifão garrafa de ABS, acabamento brilhante imitação cromado. Inclusive jogo de fixação e silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30sfg010y | Ud | Lavatório mural com frontal ergonómico, de porcelana sanitária, acabamento termoesmaltado, cor branca, de 550x550x150 mm, com um orifício para as torneiraa e escoadouro. (material) | 1.000 | 124391.91 | 124391.91 |
| mt30asg010e | Ud | Válvula de drenagem de latão cromado, de 60 mm de comprimento, com tampa integrada exterior com botão de accionamento. (material) | 1.000 | 54765.99 | 54765.99 |
| mt30asg040e | Ud | Jogo de fixação de 2 peças, para lavatório. (material) | 1.000 | 13421.86 | 13421.86 |
| mt30asg070ia | Ud | Sifão garrafa de ABS, acabamento brilhante imitação cromado, com saída de 32 mm de diâmetro exterior, para lavatório, com embelezador. (material) | 1.000 | 45178.95 | 45178.95 |
| mt30seg022e | Ud | Coluna de lavatório, de porcelana sanitária, acabamento termoesmaltado, cor branca, de 190x170x700 mm. (material) | 1.000 | 61836.44 | 61836.44 |
| mt30www005 | Ud | Cartucho de 300 ml de silicone ácida monocomponente, fungicida, para vedação de juntas em ambientes húmidos. (material) | 0.012 | 9265.83 | 111.19 |
| op00ato010 |  | Aparafusadora. | 1.000 | 0.00 | 0.00 |
| op00mar010 |  | Martelo. | 1.000 | 0.00 | 0.00 |
| op00tal010 |  | Berbequim. | 1.000 | 0.00 | 0.00 |
| mo008 | h | Oficial de 1ª canalizador. (mão de obra) | 1.967 | 1132.39 | 2227.41 |
| % | % | Custos directos complementares | 2 % | 301933.75 | 6038.68 |
|  |  | Custos directos |  |  | 307972.43 |
