# Prego táctil anti-deslizante de alumínio

- Propriedade do ficheiro: CYPE INGENIEROS, S.A.
- Formato: FIEBDC-3/2002
- Âmbito geográfico: Angola
- Moeda: AOA
- Custos indirectos: 3.00 %
- IVA: 18.00 %

## S Equipamentos fixos e sinalização

### ST Sistemas para pavimentos tácteis

#### STB Pregos

**STB020** Ud Prego táctil anti-deslizante de alumínio.
Prego táctil anti-deslizante de alumínio anodizado, de 25 mm de diâmetro e 5 mm de altura, de cor natural, fixado com cola de poliuretano no pavimento, através da utilização de um molde.
Inclui: Marcação e fixação do molde ao pavimento. Fixação do prego táctil ao pavimento.
Critério de medição de projecto: Número de unidades previstas, segundo documentação gráfica de Projecto.
Critério de medição de obra: Medir-se-á o número de unidades realmente colocadas segundo especificações de Projecto.

| Código | Un | Descrição | Rendimento | Preço | Importância |
|---|---|---|---|---|---|
| mt47pta035c | Ud | Prego táctil anti-deslizante de alumínio anodizado, de 25 mm de diâmetro e 5 mm de altura, de cor natural, para fixar com adesivo ao pavimento. (material) | 1.000 | 3567.02 | 3567.02 |
| mt47adc110a | kg | Cola especial de poliuretano bicomponente. (material) | 0.100 | 5547.55 | 554.76 |
| mt47pta020 | m² | Molde reutilizável para montagem de pavimentos tácteis. (material) | 0.005 | 159754.90 | 798.77 |
| mt27wav030 | m | Fita de papel de 5 cm de largura. (material) | 0.100 | 89.18 | 8.92 |
| mo080 | h | Ajudante de montador. (mão de obra) | 0.066 | 604.97 | 39.93 |
| % | % | Custos directos complementares | 2 % | 4969.40 | 99.39 |
|  |  | Custos directos |  |  | 5068.79 |
