# Caixa de correio individual para exterior

- Propriedade do ficheiro: CYPE INGENIEROS, S.A.
- Formato: FIEBDC-3/2002
- Âmbito geográfico: Angola
- Moeda: AOA
- Custos indirectos: 3.00 %
- IVA: 18.00 %

## S Equipamentos fixos e sinalização

### SZ Zonas comuns

#### SZB Hall

**SZB015** Ud Caixa de correio individual para exterior.
Caixa de correio exterior, revisteiro, corpo e porta de resina de alta resistência cor preta, com abertura para baixo, de 250x83x330 mm, fixada ao paramento. Inclusive placa para identificação, fechadura e chaves.
Inclui: Marcação. Fixação em paramento com elementos de ancoragem.
Critério de medição de projecto: Número de unidades previstas, segundo documentação gráfica de Projecto.
Critério de medição de obra: Medir-se-á o número de unidades realmente colocadas segundo especificações de Projecto.

| Código | Un | Descrição | Rendimento | Preço | Importância |
|---|---|---|---|---|---|
| mt45btv305f | Ud | Caixa de correio exterior, revisteiro, corpo e porta de resina de alta resistência cor preta, com abertura para baixo, de 250x83x330 mm, com placa para identificação, fechadura e chaves. (material) | 1.000 | 20241.05 | 20241.05 |
| op00ato010 |  | Aparafusadora. | 1.000 | 0.00 | 0.00 |
| mo080 | h | Ajudante de montador. (mão de obra) | 0.131 | 604.97 | 79.25 |
| % | % | Custos directos complementares | 2 % | 20320.30 | 406.41 |
|  |  | Custos directos |  |  | 20726.71 |
