# Abrigo fotovoltaico de veículos, em parque de estacionamento exterior

- Propriedade do ficheiro: CYPE INGENIEROS, S.A.
- Formato: FIEBDC-3/2002
- Âmbito geográfico: Angola
- Moeda: AOA
- Custos indirectos: 3.00 %
- IVA: 18.00 %

## U Infra-estruturas no logradouro

### UC Estacionamentos

#### UCF Coberturas fotovoltaicas

**UCF015** Ud Abrigo fotovoltaico de veículos, em parque de estacionamento exterior.
Abrigo fotovoltaico de veículos, em parque de estacionamento exterior, de 12x5 m e 12,42 kW de potência total instalada, composto de kit de estrutura, de aço galvanizado formado por pilares, vigas e madres, com ligações aparafusadas em obra, de 2,5 m de altura livre na parte baixa, com um ângulo de inclinação de 11° e 6 m de distância entre centros de pilares e cobertura de 36 módulos solares fotovoltaicos de células de silício monocristalino, potência máxima (Wp) 345 W, tensão a máxima potência (Vmp) 37,09 V, intensidade a máxima potência (Imp) 9,3 A, tensão em circuito aberto (Voc) 44,86 V, intensidade de curto-circuito (Isc) 9,84 A, eficiência 19,18%, 66 células de 156x156 mm, vidro exterior temperado de 3,2 mm de espessura, camada adesiva de etil vinil acetato (EVA), camada posterior de polifluoreto de vinilo, poliéster e polifluoreto de vinilo (TPT), aro de alumínio anodizado, temperatura de trabalho -40°C até 85°C, dimensões 1813x992x40 mm, resistência à carga do vento 245 kg/m², resistência à carga da neve 551 kg/m², peso 20,29 kg, com caixa de ligações com díodos, cabos e conectores. Inclusive acessórios, parafusos, elementos de ancoragem e material de ligação eléctrica.
Critérios considerados na determinação do preço da unidade de obra: O preço não inclui a escavação da fundação nem a formação da fundação.
Inclui: Marcação da disposição de eixos de pilares. Montagem da estrutura metálica. Aprumo. Colocação e fixação dos módulos solares fotovoltaicos. Ligação e verificação do seu correcto funcionamento.
Critério de medição de projecto: Número de unidades previstas, segundo documentação gráfica de Projecto.
Critério de medição de obra: Medir-se-á o número de unidades realmente executadas segundo especificações de Projecto.

| Código | Un | Descrição | Rendimento | Preço | Importância |
|---|---|---|---|---|---|
| mt07mag010b | Ud | Kit de estrutura, de aço galvanizado formado por pilares, vigas e madres, com ligações aparafusadas em obra, de 2,5 m de altura livre na parte baixa, com um ângulo de inclinação de 11° e 6 m de distância entre centros de pilares, para a execução de abrigo de uma água de 12x5 m, com acessórios, parafusos e elementos de ancoragem. (material) | 1.000 | 526687.64 | 526687.64 |
| mt35sol025avt | Ud | Módulo solar fotovoltaico de células de silício monocristalino, potência máxima (Wp) 345 W, tensão a máxima potência (Vmp) 37,09 V, intensidade a máxima potência (Imp) 9,3 A, tensão em circuito aberto (Voc) 44,86 V, intensidade de curto-circuito (Isc) 9,84 A, eficiência 19,18%, 66 células de 156x156 mm, vidro exterior temperado de 3,2 mm de espessura, camada adesiva de etil vinil acetato (EVA), camada posterior de polifluoreto de vinilo, poliéster e polifluoreto de vinilo (TPT), aro de alumínio anodizado, temperatura de trabalho -40°C até 85°C, dimensões 1813x992x40 mm, resistência à carga do vento 245 kg/m², resistência à carga da neve 551 kg/m², peso 20,29 kg, com caixa de ligações com díodos, cabos e conectores. (material) | 36.000 | 165376.53 | 5953555.08 |
| mo047 | h | Oficial de 1ª montador de estruturas metálicas. (mão de obra) | 6.557 | 1098.52 | 7203.00 |
| mo094 | h | Ajudante de montador de estruturas metálicas. (mão de obra) | 6.557 | 645.44 | 4232.15 |
| mo003 | h | Oficial de 1ª electricista. (mão de obra) | 17.586 | 1084.69 | 19075.36 |
| mo102 | h | Ajudante de electricista. (mão de obra) | 17.586 | 619.46 | 10893.82 |
| % | % | Custos directos complementares | 4 % | 6521647.05 | 260865.88 |
|  |  | Custos directos |  |  | 6782512.93 |
