# Caixa de ligação eléctrica

- Propriedade do ficheiro: CYPE INGENIEROS, S.A.
- Formato: FIEBDC-3/2002
- Âmbito geográfico: Angola
- Moeda: AOA
- Custos indirectos: 3.00 %
- IVA: 18.00 %

## U Infra-estruturas no logradouro

### UI Iluminacão exterior

#### UIA Caixas

**UIA010** Ud Caixa de ligação eléctrica.
Caixa de ligação eléctrica, pré-fabricada de betão, sem fundo, visitável, de 80x80x110 cm de medidas interiores, com paredes rebaixadas para a entrada de tubos, capaz de suportar uma carga de 400 kN, com aro de aço galvanizado e tampa de betão armado aligeirado, de 89,5x88,5 cm, para caixa de ligação eléctrica, capaz de suportar uma carga de 125 kN; escavação prévia com meios mecânicos e posterior enchimento do tardoz com material granular.
Inclui: Marcação. Escavação com meios mecânicos. Eliminação das terras soltas do fundo da escavação. Colocação da caixa pré-fabricada. Execução de furos para ligação de tubos. Ligação dos tubos à caixa. Colocação da tampa e dos acessórios. Enchimento do tardoz.
Critério de medição de projecto: Número de unidades previstas, segundo documentação gráfica de Projecto.
Critério de medição de obra: Medir-se-á o número de unidades realmente executadas segundo especificações de Projecto.

| Código | Un | Descrição | Rendimento | Preço | Importância |
|---|---|---|---|---|---|
| mt35arg100g | Ud | Caixa de ligação eléctrica, pré-fabricada de betão, sem fundo, visitável, de 80x80x110 cm de medidas interiores, com paredes rebaixadas para a entrada de tubos, capaz de suportar uma carga de 400 kN. (material) | 1.000 | 125418.77 | 125418.77 |
| mt35arg105e | Ud | Aro de aço galvanizado e tampa de betão armado aligeirado, de 89,5x88,5 cm, para caixa de ligação eléctrica, capaz de suportar uma carga de 125 kN. (material) | 1.000 | 133549.19 | 133549.19 |
| mt01arr010a | t | Brita de pedreira, de 19 a 25 mm de diâmetro. (material) | 1.738 | 1911.92 | 3322.92 |
| mq01ret020b | h | Retroescavadora sobre pneus, de 70 kW. (equipamento) | 0.204 | 10756.81 | 2194.39 |
| mo020 | h | Oficial de 1ª construção. (mão de obra) | 0.656 | 1028.94 | 674.98 |
| mo077 | h | Ajudante de construção. (mão de obra) | 0.821 | 604.97 | 496.68 |
| % | % | Custos directos complementares | 2 % | 265656.93 | 5313.14 |
|  |  | Custos directos |  |  | 270970.07 |
