# Caixa de gradagem de poliéster reforçado com fibra de vidro (PRFV)

- Propriedade do ficheiro: CYPE INGENIEROS, S.A.
- Formato: FIEBDC-3/2002
- Âmbito geográfico: Angola
- Moeda: AOA
- Custos indirectos: 3.00 %
- IVA: 18.00 %

## U Infra-estruturas no logradouro

### US Tratamento de águas residuais domésticas

#### USA Acessórios

**USA100** Ud Caixa de gradagem de poliéster reforçado com fibra de vidro (PRFV).
Caixa de gradagem de poliéster reforçado com fibra de vidro (PRFV), de 1315x855x580 mm, com boca de entrada e boca de saída, de 250 mm de diâmetro, tampa, grelha de sólidos de grandes dimensões, cesta extraível e ancinho.
Inclui: Marcação. Colocação. Ligação e verificação do seu correcto funcionamento.
Critério de medição de projecto: Número de unidades previstas, segundo documentação gráfica de Projecto.
Critério de medição de obra: Medir-se-á o número de unidades realmente executadas segundo especificações de Projecto.

| Código | Un | Descrição | Rendimento | Preço | Importância |
|---|---|---|---|---|---|
| mt46fpg020j | Ud | Caixa de gradagem de poliéster reforçado com fibra de vidro (PRFV), de 1315x855x580 mm, com boca de entrada e boca de saída, de 250 mm de diâmetro, tampa, grelha de sólidos de grandes dimensões, cesta extraível e ancinho, para pré-tratamento de águas residuais. (material) | 1.000 | 142153.01 | 142153.01 |
| mo008 | h | Oficial de 1ª canalizador. (mão de obra) | 1.967 | 1057.30 | 2079.71 |
| mo107 | h | Ajudante de canalizador. (mão de obra) | 1.967 | 603.82 | 1187.71 |
| % | % | Custos directos complementares | 2 % | 145420.43 | 2908.41 |
|  |  | Custos directos |  |  | 148328.84 |
