# Ensaio de gesso ou escaiola

- Propriedade do ficheiro: CYPE INGENIEROS, S.A.
- Formato: FIEBDC-3/2002
- Âmbito geográfico: Angola
- Moeda: AOA
- Custos indirectos: 3.00 %
- IVA: 18.00 %

## X Controlo de qualidade e ensaios

### XA Argamassas, gessos, cales, escaiolas e cimentos

#### XAY Gesso e escaiola

**XAY010** Ud Ensaio de gesso ou escaiola.
Ensaios a realizar em laboratório acreditado na área técnica correspondente, sobre uma amostra de gesso ou escaiola recolhida em obra segundo NP 317, para a determinação das características seguintes: análise química segundo NP 322, NP 323 e NP 325, sulfato de cálcio segundo ASTM C471M, absorção de água segundo NP 762. Incluindo deslocamento à obra e relatório de resultados.
Inclui: Deslocamento à obra. Recolha de amostras. Realização dos ensaios. Redacção de relatório dos resultados dos ensaios realizados.
Critério de medição de projecto: Ensaio a realizar, segundo documentação do Plano de controlo de qualidade.

| Código | Un | Descrição | Rendimento | Preço | Importância |
|---|---|---|---|---|---|
| mt49des010 | Ud | Repercussão por deslocamento à obra para a recolha de amostras. (material) | 1.000 | 879.86 | 879.86 |
| mt49yga020 | Ud | Recolha em obra de amostras de gessos ou escaiolas, cujo peso não exceda 50 kg. (material) | 1.000 | 38071.98 | 38071.98 |
| mt49yga050 | Ud | Análise química de gessos ou escaiolas de construção, segundo NP 322, NP 323 e NP 325. (material) | 1.000 | 244459.71 | 244459.71 |
| mt49yga060 | Ud | Sulfato de cálcio de gessos ou escaiolas de construção, segundo ASTM C471M. (material) | 1.000 | 121575.91 | 121575.91 |
| mt49yga100 | Ud | Ensaio para determinar a absorção de uma amostra de gesso ou escaiola presa através de saturação e secagem a 105°C, a densidade aparente e a densidade saturada, segundo NP 762. (material) | 1.000 | 47786.16 | 47786.16 |
| mt49yga030 | Ud | Relatório de resultados dos ensaios realizados sobre uma amostra de gesso ou escaiola, segundo NP 326. (material) | 1.000 | 114215.96 | 114215.96 |
| % | % | Custos directos complementares | 2 % | 566989.58 | 11339.79 |
|  |  | Custos directos |  |  | 578329.37 |
