# Ensaio de perfil de PVC para caixilharia

- Propriedade do ficheiro: CYPE INGENIEROS, S.A.
- Formato: FIEBDC-3/2002
- Âmbito geográfico: Angola
- Moeda: AOA
- Custos indirectos: 3.00 %
- IVA: 18.00 %

## X Controlo de qualidade e ensaios

### XC Caixilharias

#### XCP De PVC

**XCP010** Ud Ensaio de perfil de PVC para caixilharia.
Ensaios a realizar em laboratório acreditado na área técnica correspondente, sobre uma amostra, recolhida em obra, de perfil de PVC utilizado na fabricação de caixilharia, para a determinação das seguintes características: resistência ao impacto segundo EN 477, resistência à flexão, resistência ao cloreto de metileno. Incluindo deslocamento à obra e relatório de resultados.
Inclui: Deslocamento à obra. Recolha de amostras. Realização dos ensaios. Redacção de relatório dos resultados dos ensaios realizados.
Critério de medição de projecto: Ensaio a realizar, segundo documentação do Plano de controlo de qualidade.

| Código | Un | Descrição | Rendimento | Preço | Importância |
|---|---|---|---|---|---|
| mt49des010 | Ud | Repercussão por deslocamento à obra para a recolha de amostras. (material) | 1.000 | 879.86 | 879.86 |
| mt49alp020 | Ud | Recolha em obra de amostras de elementos de caixilharia de PVC. (material) | 1.000 | 35158.92 | 35158.92 |
| mt49alp060 | Ud | Ensaio para determinar a resistência ao impacto de uma amostra de perfis de PVC, segundo EN 477. (material) | 1.000 | 101315.23 | 101315.23 |
| mt49alp070 | Ud | Ensaio para determinar a resistência à flexão de uma amostra de perfis de PVC. (material) | 1.000 | 36086.34 | 36086.34 |
| mt49alp080 | Ud | Ensaio para determinar a resistência ao cloreto de metileno de uma amostra de perfis de PVC. (material) | 1.000 | 35682.08 | 35682.08 |
| mt49alp030 | Ud | Relatório de resultados dos ensaios realizados sobre uma amostra de caixilharia de PVC. (material) | 1.000 | 105904.80 | 105904.80 |
| % | % | Custos directos complementares | 2 % | 315027.23 | 6300.54 |
|  |  | Custos directos |  |  | 321327.77 |
