# Marca rodoviária transversal

- Propriedade do ficheiro: CYPE INGENIEROS, S.A.
- Formato: FIEBDC-3/2002
- Âmbito geográfico: Angola
- Moeda: AOA
- Custos indirectos: 3.00 %
- IVA: 18.00 %

## Y Segurança e saúde

### YS Sinalização provisória de obras

#### YSH Sinalização horizontal

**YSH020** m Marca rodoviária transversal.
Aplicação manual de tinta plástica para exterior, à base de resinas acrílicas, cor amarelo, acabamento acetinado, textura lisa, para marca rodoviária transversal descontínua, de 50 cm de largura, para passagem para peões e passagem para ciclistas.
Inclui: Pré-marcação. Aplicação manual da mistura.
Critério de medição de projecto: Comprimento medido segundo Plano de Segurança e Saúde.
Critério de medição de obra: Medir-se-á, o comprimento realmente executado segundo especificações do Plano de Segurança e Saúde.

| Código | Un | Descrição | Rendimento | Preço | Importância |
|---|---|---|---|---|---|
| mt27mvp010f | l | Tinta plástica para exterior, à base de resinas acrílicas, cor amarelo, acabamento acetinado, textura lisa (material) | 0.102 | 18821.86 | 1919.83 |
| mo119 | h | Oficial de 1ª Segurança e Saúde. (mão de obra) | 0.033 | 1028.94 | 33.96 |
| mo120 | h | Operário Segurança e Saúde. (mão de obra) | 0.017 | 581.64 | 9.89 |
| % | % | Custos directos complementares | 2 % | 1963.68 | 39.27 |
|  |  | Custos directos |  |  | 2002.95 |
