# Autogrua com braço telescópico

- Propriedade do ficheiro: CYPE Ingenieros S.A.
- Formato: FIEBDC-3/2016
- Programa: Gerador de preços para construção civil. CYPE Ingenieros, S.A.
- Data: 05/11/2025
- Âmbito geográfico: Angola
- Moeda: AOA
- Custos indirectos: 3 %
- IVA: 18 %

## 0 Trabalhos prévios

### 0X Andaimes e equipamento de elevação

#### 0XG Autogruas

**0XG010** h Autogrua com braço telescópico.
Autogrua de braço telescópico com uma capacidade de elevação de 30 t e 27 m de altura máxima de trabalho.
Critério de medição de projecto: Tempo estimado.
Critério de medição de obra: Amortização em forma de aluguer por horas, segundo as condições definidas no contrato subscrito com a empresa fornecedora.

| Código | Un | Descrição | Rendimento | Preço | Importância |
|---|---|---|---|---|---|
| mq07gte010c | h | Autogrua de braço telescópico com uma capacidade de elevação de 30 t e 27 m de altura máxima de trabalho. (equipamento) | 1 | 20287.5 | 20287.500 |
| % | % | Custos directos complementares | 2 % | 20287.500 | 405.750 |
|  |  | Custos directos |  |  | 20693.250 |
