# Fundação de betão ciclópico

- Propriedade do ficheiro: CYPE Ingenieros S.A.
- Formato: FIEBDC-3/2016
- Programa: Gerador de preços para construção civil. CYPE Ingenieros, S.A.
- Data: 25/10/2024
- Âmbito geográfico: Angola
- Moeda: AOA
- Custos indirectos: 3 %
- IVA: 18 %

## C Fundações

### CM Semi-profundas

#### CMP Poços de fundação

**CMP010** m³ Fundação de betão ciclópico.
Fundação de betão ciclópico, com betão C12/15 (X0(P); D25; S3; Cl 1,0) fabricado em central e betonagem desde camião (60% de volume) e rachão de tamanho máximo 25 cm (40% de volume).
Inclui: Marcação da disposição das sapatas e dos pilares ou outros elementos estruturais que apoiem nas mesmas. Betonagem e compactação do betão. Colocação das pedras no betão fresco. Coroamento e nivelamento da fundação. Cura do betão.
Critério de medição de projecto: Volume teórico, segundo documentação gráfica de Projecto.
Critério de medição de obra: Medir-se-á o volume teórico executado segundo especificações de Projecto, sem incluir os incrementos por excessos de escavação não autorizados.

| Código | Un | Descrição | Rendimento | Preço | Importância |
|---|---|---|---|---|---|
| mt10hmf020nb | m³ | Betão simples C12/15 (X0(P); D25; S3; Cl 1,0), fabricado em central, segundo NP EN 206. (material) | 0.66 | 22904.28 | 15116.825 |
| mt01arg110a | m³ | Rachão de tamanho máximo 25 cm. (material) | 0.4 | 2383.96 | 953.584 |
| mo045 | h | Oficial de 1ª estruturista, em trabalhos de betonagem. (mão de obra) | 0.131 | 1098.52 | 143.906 |
| mo092 | h | Ajudante de estruturista, em trabalhos de betonagem. (mão de obra) | 0.131 | 645.44 | 84.553 |
| mo113 | h | Operário não qualificado construção. (mão de obra) | 1.049 | 596.7 | 625.938 |
| % | % | Custos directos complementares | 2 % | 16924.806 | 338.496 |
|  |  | Custos directos |  |  | 17263.302 |

Resíduos:
- colocação: mt10hmf020nb Betão simples C12/15 (X0(P); D25; S3; Cl 1,0), fabricado em central, segundo NP EN 206; factor de resíduo 0.00115666
- colocação: mt01arg110a Rachão de tamanho máximo 25 cm; factor de resíduo 0.00845599

## Recursos

**mt10hmf020nb** m³ Betão simples C12/15 (X0(P); D25; S3; Cl 1,0), fabricado em central, segundo NP EN 206
Dados técnicos: Custo energético 1840.000 MJ; Emissão de CO2 230.000 kg; Código LER 17 01 01; Massa do elemento 2300 kg; Volume 1.533333 m3

**mt01arg110a** m³ Rachão de tamanho máximo 25 cm
Dados técnicos: Custo energético 146.250 MJ; Emissão de CO2 7.800 kg; Código LER 01 04 08; Massa do elemento 1950 kg; Volume 1.3 m3
