# Demolição de muro de alvenaria de pedra

- Propriedade do ficheiro: CYPE Ingenieros S.A.
- Formato: FIEBDC-3/2016
- Programa: Gerador de preços para construção civil. CYPE Ingenieros, S.A.
- Data: 25/10/2024
- Âmbito geográfico: Angola
- Moeda: AOA
- Custos indirectos: 3 %
- IVA: 18 %

## D Demolições

### DE Estruturas

#### DEC Cantarias

**DEC040** m³ Demolição de muro de alvenaria de pedra.
Demolição de muro de alvenaria de pedra arenito, em seco, com meios manuais, e carga manual para camião ou contentor.
Inclui: Demolição do elemento. Fragmentação do entulho em peças manejáveis. Remoção e acumulação de entulho. Limpeza dos restos da obra. Carga manual de entulho para camião ou contentor.
Critério de medição de projecto: Volume medido segundo documentação gráfica de Projecto.
Critério de medição de obra: Será medido o volume realmente demolido segundo especificações de Projecto.

| Código | Un | Descrição | Rendimento | Preço | Importância |
|---|---|---|---|---|---|
| mo113 | h | Operário não qualificado construção. (mão de obra) | 8.393 | 596.7 | 5008.103 |
| % | % | Custos directos complementares | 2 % | 5008.103 | 100.162 |
|  |  | Custos directos |  |  | 5108.265 |

Resíduos:
- demolição: ruo010413 Resíduos do corte e serragem de pedra não abrangidos em 01 04 07. (componente de resíduo); rendimento 2400 kg; Código LER 01 04 13; Massa do elemento 1 kg; Volume 0.000667 m3
