# Abertura de vão em muro de alvenaria

- Propriedade do ficheiro: CYPE Ingenieros S.A.
- Formato: FIEBDC-3/2016
- Programa: Gerador de preços para construção civil. CYPE Ingenieros, S.A.
- Data: 05/10/2024
- Âmbito geográfico: Angola
- Moeda: AOA
- Custos indirectos: 3 %
- IVA: 18 %

## D Demolições

### DE Estruturas

#### DEF Alvenarias

**DEF041** m³ Abertura de vão em muro de alvenaria.
Abertura de vão em muro de alvenaria de tijolo cerâmico perfurado, com martelo pneumático, sem afectar a estabilidade do muro, e carga manual para camião ou contentor.
Critérios considerados na determinação do preço da unidade de obra: O preço inclui o corte prévio do contorno da abertura, mas não inclui o montagem e desmontagem do escoramento do vão nem a colocação de lintéis.
Inclui: Marcação da abertura no paramento. Corte prévio do contorno da abertura. Demolição do elemento. Fragmentação do entulho em peças manejáveis. Remoção e acumulação de entulho. Limpeza dos restos da obra. Carga manual de entulho para camião ou contentor.
Critério de medição de projecto: Volume medido segundo documentação gráfica de Projecto.
Critério de medição de obra: Será medido o volume realmente demolido segundo especificações de Projecto.

| Código | Un | Descrição | Rendimento | Preço | Importância |
|---|---|---|---|---|---|
| mq05mai030 | h | Martelo pneumático. (equipamento) | 0.88 | 1235.42 | 1087.170 |
| mq05pdm110 | h | Compressor portátil diesel média pressão 10 m³/min. (equipamento) | 0.44 | 2095.37 | 921.963 |
| mo112 | h | Operário especializado construção. (mão de obra) | 2.092 | 606.46 | 1268.714 |
| mo113 | h | Operário não qualificado construção. (mão de obra) | 1.875 | 596.7 | 1118.813 |
| % | % | Custos directos complementares | 2 % | 4396.660 | 87.933 |
|  |  | Custos directos |  |  | 4484.593 |

Resíduos:
- demolição: ruo170101 Betão (betões, argamassas e pré-fabricados). (componente de resíduo); rendimento 329.333 kg; Código LER 17 01 01; Massa do elemento 1 kg; Volume 0.000667 m3
- demolição: ruo170102 Tijolos. (componente de resíduo); rendimento 725.306 kg; Código LER 17 01 02; Massa do elemento 1 kg; Volume 0.0008 m3
