# Demolição de camada de compressão de betão em lajes

- Propriedade do ficheiro: CYPE Ingenieros S.A.
- Formato: FIEBDC-3/2016
- Programa: Gerador de preços para construção civil. CYPE Ingenieros, S.A.
- Data: 25/10/2024
- Âmbito geográfico: Angola
- Moeda: AOA
- Custos indirectos: 3 %
- IVA: 18 %

## D Demolições

### DE Estruturas

#### DEH Betão

**DEH080** m² Demolição de camada de compressão de betão em lajes.
Demolição de camada de compressão de betão, de 4 cm de espessura, em lajes, com meios manuais e martelo pneumático, remoção prévia do pavimento e da sua base, e carga manual para camião ou contentor.
Critérios considerados na determinação do preço da unidade de obra: O preço não inclui a remoção do pavimento.
Inclui: Marcação da superfície a demolir. Demolição do elemento. Fragmentação do entulho em peças manejáveis. Remoção e acumulação de entulho. Limpeza dos restos da obra. Carga manual de entulho para camião ou contentor.
Critério de medição de projecto: Superfície medida segundo documentação gráfica de Projecto.
Critério de medição de obra: Medir-se-á a superfície realmente demolida segundo especificações de Projecto.

| Código | Un | Descrição | Rendimento | Preço | Importância |
|---|---|---|---|---|---|
| mq05mai030 | h | Martelo pneumático. (equipamento) | 0.15 | 1235.42 | 185.313 |
| mq05pdm110 | h | Compressor portátil diesel média pressão 10 m³/min. (equipamento) | 0.075 | 2095.37 | 157.153 |
| mo112 | h | Operário especializado construção. (mão de obra) | 0.197 | 606.46 | 119.473 |
| mo113 | h | Operário não qualificado construção. (mão de obra) | 0.098 | 596.7 | 58.477 |
| % | % | Custos directos complementares | 2 % | 520.416 | 10.408 |
|  |  | Custos directos |  |  | 530.824 |

Resíduos:
- demolição: ruo170101 Betão (betões, argamassas e pré-fabricados). (componente de resíduo); rendimento 92 kg; Código LER 17 01 01; Massa do elemento 1 kg; Volume 0.000667 m3
- demolição: ruo170405 Ferro e aço. (componente de resíduo); rendimento 3.063 kg; Código LER 17 04 05; Massa do elemento 1 kg; Volume 0.000476 m3
