# Demolição de pilar de madeira

- Propriedade do ficheiro: CYPE Ingenieros S.A.
- Formato: FIEBDC-3/2016
- Programa: Gerador de preços para construção civil. CYPE Ingenieros, S.A.
- Data: 25/10/2024
- Âmbito geográfico: Angola
- Moeda: AOA
- Custos indirectos: 3 %
- IVA: 18 %

## D Demolições

### DE Estruturas

#### DEM Madeira

**DEM030** m Demolição de pilar de madeira.
Desmontagem para a sua reutilização de pilar de madeira de mais de 2500 cm² de secção, com meios manuais e motosserra, e carga manual para camião ou contentor.
Critérios considerados na determinação do preço da unidade de obra: O preço inclui o desmontagem dos elementos de fixação.
Inclui: Desmontagem do elemento, e escoramento se necessário. Classificação e etiquetagem. Armazenamento dos materiais a reutilizar. Carga manual do material a reutilizar para camião. Remoção e acumulação dos restos de obra. Limpeza dos restos da obra. Carga manual dos restos de obra para camião ou contentor.
Critério de medição de projecto: Comprimento medido segundo documentação gráfica de Projecto.
Critério de medição de obra: Será medido o comprimento realmente desmontado segundo especificações de Projecto.

| Código | Un | Descrição | Rendimento | Preço | Importância |
|---|---|---|---|---|---|
| mq09sie010 | h | Motoserra a gasolina, de 50 cm de espada e 2 kW de potência. (equipamento) | 0.3 | 908.4 | 272.520 |
| mo058 | h | Ajudante de carpinteiro. (mão de obra) | 0.787 | 624.48 | 491.466 |
| mo113 | h | Operário não qualificado construção. (mão de obra) | 0.787 | 596.7 | 469.603 |
| % | % | Custos directos complementares | 2 % | 1233.589 | 24.672 |
|  |  | Custos directos |  |  | 1258.261 |
