# Abertura de vão em pano exterior de fachada, de alvenaria revestida

- Propriedade do ficheiro: CYPE Ingenieros S.A.
- Formato: FIEBDC-3/2016
- Programa: Gerador de preços para construção civil. CYPE Ingenieros, S.A.
- Data: 17/04/2024
- Âmbito geográfico: Angola
- Moeda: AOA
- Custos indirectos: 3 %
- IVA: 18 %

## D Demolições

### DF Fachadas

#### DFF Alvenarias

**DFF021** m² Abertura de vão em pano exterior de fachada, de alvenaria revestida.
Abertura de vão para posterior colocação da caixilharia, em pano exterior de parede de fachada, de alvenaria revestida, formada por bloco de betão de 10 cm de espessura, com martelo pneumático, sem afectar a estabilidade do pano ou dos elementos construtivos contíguos, e carga manual para camião ou contentor.
Critérios considerados na determinação do preço da unidade de obra: O preço inclui o corte prévio do contorno da abertura e a demolição do revestimento, mas não inclui o montagem e desmontagem do escoramento do vão nem a colocação de lintéis.
Inclui: Marcação da abertura no paramento. Corte prévio do contorno da abertura. Demolição da alvenaria e dos seus revestimentos. Fragmentação do entulho em peças manejáveis. Remoção e acumulação de entulho. Limpeza dos restos da obra. Carga manual de entulho para camião ou contentor.
Critério de medição de projecto: Superfície medida segundo documentação gráfica de Projecto.
Critério de medição de obra: Medir-se-á a superfície realmente demolida segundo especificações de Projecto.

| Código | Un | Descrição | Rendimento | Preço | Importância |
|---|---|---|---|---|---|
| mq05mai030 | h | Martelo pneumático. (equipamento) | 0.139 | 1201.74 | 167.042 |
| mq05pdm110 | h | Compressor portátil diesel média pressão 10 m³/min. (equipamento) | 0.139 | 2038.25 | 283.317 |
| mo112 | h | Operário especializado construção. (mão de obra) | 0.182 | 591.15 | 107.589 |
| mo113 | h | Operário não qualificado construção. (mão de obra) | 0.193 | 581.64 | 112.257 |
| % | % | Custos directos complementares | 2 % | 670.205 | 13.404 |
|  |  | Custos directos |  |  | 683.609 |

Resíduos:
- demolição: ruo170101 Betão (betões, argamassas e pré-fabricados). (componente de resíduo); rendimento 101.5 kg; Código LER 17 01 01; Massa do elemento 1 kg; Volume 0.000667 m3
