# Demolição de massame ou pavimento de betão armado de 15 a 25 cm de espessura, com martelo pneumático, e carga manual para camião ou contentor

- Propriedade do ficheiro: CYPE INGENIEROS, S.A.
- Formato: FIEBDC-3/2002
- Âmbito geográfico: Angola
- Moeda: AOA
- Custos indirectos: 3.00 %
- IVA: 18.00 %

**DMX021** m² Demolição de massame ou pavimento de betão armado de 15 a 25 cm de espessura, com martelo pneumático, e carga manual para camião ou contentor.
Demolição de massame ou pavimento de betão armado de 15 a 25 cm de espessura, com martelo pneumático, e carga manual para camião ou contentor.
Inclui: Demolição do elemento. Fragmentação do entulho em peças manejáveis. Remoção e acumulação de entulho. Limpeza dos restos da obra. Carga manual de entulho para camião ou contentor.
Critério de medição de projecto: Superfície medida segundo documentação gráfica de Projecto.
Critério de medição de obra: Medir-se-á a superfície realmente demolida segundo especificações de Projecto.
Critérios considerados na determinação do preço da unidade de obra: O preço não inclui a demolição da base suporte.

| Código | Un | Descrição | Rendimento | Preço | Importância |
|---|---|---|---|---|---|
| mq05mai030 | h | Martelo pneumático. (equipamento) | 0.332 | 541.34 | 179.72 |
| mq05pdm010a | h | Compressor portátil eléctrico 2 m³/min de caudal. (equipamento) | 0.332 | 505.53 | 167.84 |
| mo112 | h | Operário especializado construção. (mão de obra) | 0.437 | 349.18 | 152.59 |
| mo113 | h | Operário não qualificado construção. (mão de obra) | 0.294 | 343.03 | 100.85 |
| % | % | Custos directos complementares | 2 % | 601.00 | 12.02 |
|  |  | Custos directos |  |  | 613.02 |
