# Desmontagem de clarabóia pré-fabricada

- Propriedade do ficheiro: CYPE Ingenieros S.A.
- Formato: FIEBDC-3/2016
- Programa: Gerador de preços para construção civil. CYPE Ingenieros, S.A.
- Data: 17/04/2024
- Âmbito geográfico: Angola
- Moeda: AOA
- Custos indirectos: 3 %
- IVA: 18 %

## D Demolições

### DQ Coberturas

#### DQL Pontos de luz

**DQL010** Ud Desmontagem de clarabóia pré-fabricada.
Desmontagem de clarabóia pré-fabricada de abrir, de 0,5 a 1,0 m² de superfície, com meios manuais, sem afectar a estabilidade dos elementos constructivos contiguos, e carga manual para camião ou contentor.
Inclui: Desmontagem do elemento. Remoção e armazenamento do material desmontado. Limpeza dos restos da obra. Carga manual do material desmontado e restos da obra para camião ou contentor.
Critério de medição de projecto: Número de unidades previstas, segundo documentação gráfica de Projecto.
Critério de medição de obra: Será medido o número de unidades realmente desmontadas segundo especificações de Projecto.

| Código | Un | Descrição | Rendimento | Preço | Importância |
|---|---|---|---|---|---|
| mo020 | h | Oficial de 1ª construção. (mão de obra) | 0.921 | 1028.94 | 947.654 |
| mo113 | h | Operário não qualificado construção. (mão de obra) | 0.921 | 581.64 | 535.690 |
| % | % | Custos directos complementares | 2 % | 1483.344 | 29.667 |
|  |  | Custos directos |  |  | 1513.011 |

Resíduos:
- demolição: ruo170203 Plástico. (componente de resíduo); rendimento 6.008 kg; Código LER 17 02 03; Massa do elemento 1 kg; Volume 0.001667 m3
- demolição: ruo170405 Ferro e aço. (componente de resíduo); rendimento 0.9 kg; Código LER 17 04 05; Massa do elemento 1 kg; Volume 0.000476 m3
- demolição: ruo170904 Mistura de resíduos de construção e demolição não abrangidos em 17 09 01, 17 09 02 e 17 09 03. (componente de resíduo); rendimento 6.62 kg; Código LER 17 09 04; Massa do elemento 1 kg; Volume 0.000667 m3
