# Demolição de base de pavimento de soleira seca existente no interior do edifício, com martelo pneumático, e carga manual de entulho para camião ou contentor

- Propriedade do ficheiro: CYPE INGENIEROS, S.A.
- Formato: FIEBDC-3/2002
- Âmbito geográfico: Angola
- Custos indirectos: 3.00 %
- IVA: 18.00 %

**DRS080** m² Demolição de base de pavimento de soleira seca existente no interior do edifício, com martelo pneumático, e carga manual de entulho para camião ou contentor.
Demolição de base de pavimento de soleira seca existente no interior do edifício, com martelo pneumático, sem deteriorar os elementos construtivos contíguos. Incluindo p/p de limpeza, armazenamento, remoção e carga manual de entulho para camião ou contentor.
Inclui: Demolição dos elementos. Remoção e acumulação de entulho. Limpeza dos restos da obra. Carga de entulho para camião ou contentor.
Critério de medição de projecto: Superfície medida segundo documentação gráfica de Projecto.
Critério de medição de obra: Medir-se-á a superfície realmente demolida segundo especificações de Projecto.

| Código | Un | Descrição | Rendimento | Preço | Importância |
|---|---|---|---|---|---|
| mq05mai030 | h | Martelo pneumático. (equipamento) | 0.084 | 3.13 | 0.26 |
| mq05pdm010a | h | Compressor portátil eléctrico 2 m³/min de caudal. (equipamento) | 0.042 | 2.93 | 0.12 |
| mo112 | h | Operário especializado construção. (mão de obra) | 0.103 | 1.94 | 0.20 |
| mo113 | h | Operário não qualificado construção. (mão de obra) | 0.168 | 1.90 | 0.32 |
| % | % | Custos directos complementares | 2 % | 0.90 | 0.02 |
|  |  | Custos directos |  |  | 0.92 |
