# Desmontagem de lava-loiças

- Propriedade do ficheiro: CYPE Ingenieros S.A.
- Formato: FIEBDC-3/2016
- Programa: Gerador de preços para construção civil. CYPE Ingenieros, S.A.
- Data: 25/10/2024
- Âmbito geográfico: Angola
- Moeda: AOA
- Custos indirectos: 3 %
- IVA: 18 %

## D Demolições

### DS Equipamento

#### DSC Cozinhas

**DSC010** Ud Desmontagem de lava-loiças.
Desmontagem de lava-loiças de grés de uma cuba e um escorredor, com meios manuais, e recuperação, armazenamento e montagem do material no mesmo local, sendo a ordem de execução do processo inversa à da sua instalação, sem afectar a estabilidade dos elementos construtivos aos quais possa estar fixado, e carga manual para camião ou contentor.
Critérios considerados na determinação do preço da unidade de obra: O preço inclui a desmontagem das torneiras e dos acessórios.
Inclui: Desmontagem do elemento. Classificação e etiquetagem. Armazenamento dos materiais a reutilizar. Reposição e ligação do elemento. Montagem da torneira. Remoção e acumulação dos restos de obra. Limpeza dos restos da obra. Carga manual dos restos de obra para camião ou contentor. Montagem, ligação e verificação do seu correcto funcionamento.
Critério de medição de projecto: Número de unidades previstas, segundo documentação gráfica de Projecto.
Critério de medição de obra: Será medido o número de unidades realmente desmontadas e repostas segundo especificações de Projecto.

| Código | Un | Descrição | Rendimento | Preço | Importância |
|---|---|---|---|---|---|
| mt30www010 | Ud | Material auxiliar para instalação de aparelho sanitário. (material) | 1 | 2100.26 | 2100.260 |
| mo008 | h | Oficial de 1ª canalizador. (mão de obra) | 0.905 | 1084.69 | 981.644 |
| mo107 | h | Ajudante de canalizador. (mão de obra) | 0.695 | 619.46 | 430.525 |
| % | % | Custos directos complementares | 2 % | 3512.429 | 70.249 |
|  |  | Custos directos |  |  | 3582.678 |
