# Elemento de fixação

- Propriedade do ficheiro: CYPE Ingenieros S.A.
- Formato: FIEBDC-3/2016
- Programa: Gerador de preços para construção civil. CYPE Ingenieros, S.A.
- Data: 17/04/2024
- Âmbito geográfico: Angola
- Moeda: AOA
- Custos indirectos: 3 %
- IVA: 18 %

## E Estruturas

### EH Betão armado

#### EHW Ancoragens estruturais

**EHW024** Ud Elemento de fixação.
Varão roscado com porca e anilha de aço inoxidável A4-70, segundo NP EN ISO 3506-1, de 16 mm de diâmetro e 300 mm de comprimento.
Inclui: Inserção do elemento de fixação. Aplicação do par de aperto com chave dinamométrica.
Critério de medição de projecto: Número de unidades previstas, segundo documentação gráfica de Projecto.
Critério de medição de obra: Medir-se-á o número de unidades realmente executadas segundo especificações de Projecto.

| Código | Un | Descrição | Rendimento | Preço | Importância |
|---|---|---|---|---|---|
| mt26reh305zl | Ud | Ancoragem composta por varão roscado de aço inoxidável A4-70, segundo NP EN ISO 3506-1 de 16 mm de diâmetro, e 300 mm de comprimento, porca e anilha, para fixações sobre estruturas de betão. (material) | 1 | 15944.57 | 15944.570 |
| mo020 | h | Oficial de 1ª construção. (mão de obra) | 0.042 | 1028.94 | 43.215 |
| mo112 | h | Operário especializado construção. (mão de obra) | 0.042 | 591.15 | 24.828 |
| % | % | Custos directos complementares | 2 % | 16012.613 | 320.252 |
|  |  | Custos directos |  |  | 16332.865 |

Resíduos:
- colocação: mt26reh305zl; factor de resíduo 0.0045

## Recursos

**mt26reh305zl** Ud Ancoragem composta por varão roscado de aço inoxidável A4-70
Dados técnicos: Custo energético 26.257 MJ; Emissão de CO2 3.482 kg; Código LER 17 04 05; Massa do elemento 0.47 kg; Volume 0.000224 m3
Resíduos:
- embalagem: re170203 Plástico. (componente de resíduo); rendimento 0.04 kg; Código LER 17 02 03; Massa do elemento 1 kg; Volume 0.001667 m3
