# Ancoragem mecânica por aparafusamento, sobre o elemento de betão

- Propriedade do ficheiro: CYPE Ingenieros S.A.
- Formato: FIEBDC-3/2016
- Programa: Gerador de preços para construção civil. CYPE Ingenieros, S.A.
- Data: 17/04/2024
- Âmbito geográfico: Angola
- Moeda: AOA
- Custos indirectos: 3 %
- IVA: 18 %

## E Estruturas

### EH Betão armado

#### EHW Ancoragens estruturais

**EHW025** Ud Ancoragem mecânica por aparafusamento, sobre o elemento de betão.
Ancoragem mecânica tipo parafuso de cabeça plana com estrela interior de seis pontas para chave Torx, de aço galvanizado, 6x80, de 6 mm de diâmetro e 80 mm de comprimento, aparafusada directamente na perfuração de 6 mm de diâmetro e mm de profundidade mínima, realizada através de furo com martelo percutor e broca, sobre elemento fissurado ou não fissurado, de betão de 20 N/mm² de resistência característica mínima e 50 N/mm² de resistência característica máxima.
Inclui: Implantação da posição da ancoragem. Execução da perfuração. Limpeza do pó resultante. Colocação da peça a fixar. Colocação do parafuso e aparafusamento do mesmo. Limpeza dos restos sobrantes.
Critério de medição de projecto: Número de unidades previstas, segundo documentação gráfica de Projecto.
Critério de medição de obra: Medir-se-á o número de unidades realmente executadas segundo especificações de Projecto.

| Código | Un | Descrição | Rendimento | Preço | Importância |
|---|---|---|---|---|---|
| mt26ahi113d | Ud | Ancoragem mecânica tipo parafuso de cabeça plana com estrela interior de seis pontas para chave Torx, de aço galvanizado, 6x80, de 6 mm de diâmetro e 80 mm de comprimento, para fixação sobre elementos de betão, fissurados ou não fissurados. (material) | 1 | 1164.87 | 1164.870 |
| mo020 | h | Oficial de 1ª construção. (mão de obra) | 0.079 | 1028.94 | 81.286 |
| mo112 | h | Operário especializado construção. (mão de obra) | 0.079 | 591.15 | 46.701 |
| % | % | Custos directos complementares | 2 % | 1292.857 | 25.857 |
|  |  | Custos directos |  |  | 1318.714 |

Resíduos:
- colocação: mt26ahi113d; factor de resíduo 0.0188235

## Recursos

**mt26ahi113d** Ud Ancoragem mecânica tipo parafuso de cabeça plana com estrela interior de seis pontas para chave Torx
Dados técnicos: Custo energético 2.849 MJ; Emissão de CO2 0.164 kg; Código LER 17 04 05; Massa do elemento 0.017 kg; Volume 0.000008 m3
Resíduos:
- embalagem: re170203 Plástico. (componente de resíduo); rendimento 0.025 kg; Código LER 17 02 03; Massa do elemento 1 kg; Volume 0.001667 m3
