# Divisória de aço

- Propriedade do ficheiro: CYPE Ingenieros S.A.
- Formato: FIEBDC-3/2016
- Programa: Gerador de preços para construção civil. CYPE Ingenieros, S.A.
- Data: 17/04/2024
- Âmbito geográfico: Angola
- Moeda: AOA
- Custos indirectos: 3 %
- IVA: 18 %

## F Fachadas, divisões e protecções

### FO Divisórias e paredes móveis

#### FOA De aço

**FOA010** Ud Divisória de aço.
Divisória opaca de 4x2,9 m de painel com encaixe macho-fêmea composto por duas chapas de de aço galvanizado pré-lacado e isolamento intermédio de lã mineral, porta interior de aço galvanizado pré-lacado de 2,10x0,90 m, perfis de aço galvanizado pré-lacado e remate superior envidraçado. Incluindo ferragens, remates, vedação de juntas, suportes, encontros com outros tipos de paramentos, colocação de canalizações para instalações e execução de aberturas para mecanismos eléctricos. Totalmente terminada.
Inclui: Marcação dos pontos de fixação. Aprumo, nivelamento e fixação dos perfis que formam a estrutura. Colocação e fixação dos painéis. Colocação da canalização para instalações. Tratamento das juntas do painel. Remate do perímetro do elemento, pelas duas faces.
Critério de medição de projecto: Número de unidades previstas, segundo documentação gráfica de Projecto.
Critério de medição de obra: Medir-se-á o número de unidades realmente executadas segundo especificações de Projecto.

| Código | Un | Descrição | Rendimento | Preço | Importância |
|---|---|---|---|---|---|
| mt26mac010b | m² | Painel opaco com encaixe macho-fêmea para divisórias, formado por duas chapas de aço galvanizado pré-lacado com isolamento intermédio de lã mineral de condutibilidade térmica 0,039 W/(m°C). (material) | 7 | 119638.66 | 837470.620 |
| mt26mac020b | m | Perfil em "U" de aço galvanizado de aço galvanizado pré-lacado para divisórias. (material) | 5.9 | 7274.58 | 42920.022 |
| mt26mac030b | m | Rodapé de aço galvanizado pré-lacado para divisórias. (material) | 3 | 5743.73 | 17231.190 |
| mt21vpi010d | m² | Vidro incolor, de 8 mm de espessura. Segundo NP EN 410 e NP EN 673. (material) | 3 | 36264.69 | 108794.070 |
| mt26mac040 | m | Perfil de alumínio lacado para fixação do vidro em divisórias. (material) | 8.5 | 6931.91 | 58921.235 |
| mt26mac050b | Ud | Porta simples de uma folha de aço galvanizado pré-lacado para colocar em divisórias, inclusive ferragens. (material) | 1 | 447705.02 | 447705.020 |
| mo011 | h | Oficial de 1ª montador. (mão de obra) | 7.868 | 1057.3 | 8318.836 |
| mo080 | h | Ajudante de montador. (mão de obra) | 7.868 | 604.97 | 4759.904 |
| % | % | Custos directos complementares | 2 % | 1526120.897 | 30522.418 |
|  |  | Custos directos |  |  | 1556643.315 |

Resíduos:
- colocação: mt26mac020b Perfil em "U" de aço galvanizado de aço galvanizado pré-lacado para divisórias; factor de resíduo 0.006
- colocação: mt21vpi010d Vidro incolor, de 8 mm de espessura. Segundo NP EN 410 e NP EN 673; factor de resíduo 0.011
- colocação: mt26mac040 Perfil de alumínio lacado para fixação do vidro em divisórias; factor de resíduo 0.048

## Recursos

**mt26mac010b** m² Painel opaco com encaixe macho-fêmea para divisórias
Dados técnicos: Custo energético 6.984 MJ; Emissão de CO2 0.343 kg
Resíduos:
- embalagem: re170203 Plástico. (componente de resíduo); rendimento 0.065 kg; Código LER 17 02 03; Massa do elemento 1 kg; Volume 0.001667 m3
- embalagem: re170604 Materiais de isolamento não abrangidos em 17 06 01 e 17 06 03. (componente de resíduo); rendimento 0.013 kg; Código LER 17 06 04; Massa do elemento 1 kg; Volume 0.001667 m3

**mt26mac020b** m Perfil em "U" de aço galvanizado de aço galvanizado pré-lacado para divisórias
Dados técnicos: Custo energético 16.995 MJ; Emissão de CO2 0.880 kg; Código LER 17 04 05; Massa do elemento 1.65 kg; Volume 0.000786 m3
Resíduos:
- embalagem: re170203 Plástico; rendimento 0.008 kg

**mt21vpi010d** m² Vidro incolor, de 8 mm de espessura. Segundo NP EN 410 e NP EN 673
Dados técnicos: Custo energético 299.887 MJ; Emissão de CO2 22.430 kg; Código LER 17 02 02; Massa do elemento 20 kg; Volume 0.02 m3
Resíduos:
- embalagem: re170604 Materiais de isolamento não abrangidos em 17 06 01 e 17 06 03; rendimento 0.013 kg

**mt26mac040** m Perfil de alumínio lacado para fixação do vidro em divisórias
Dados técnicos: Custo energético 25.692 MJ; Emissão de CO2 1.827 kg; Código LER 17 04 02; Massa do elemento 0.23 kg; Volume 0.000153 m3
Resíduos:
- embalagem: re170203 Plástico; rendimento 0.005 kg

**mt26mac050b** Ud Porta simples de uma folha de aço galvanizado pré-lacado para colocar em divisórias, inclusive ferragens
Dados técnicos: Custo energético 12.553 MJ; Emissão de CO2 0.616 kg
Resíduos:
- embalagem: re170203 Plástico; rendimento 0.116 kg
- embalagem: re170604 Materiais de isolamento não abrangidos em 17 06 01 e 17 06 03; rendimento 0.025 kg
