# Parede divisória interior de blocos de vidro moldado

- Propriedade do ficheiro: CYPE Ingenieros S.A.
- Formato: FIEBDC-3/2016
- Programa: Gerador de preços para construção civil. CYPE Ingenieros, S.A.
- Data: 17/04/2024
- Âmbito geográfico: Angola
- Moeda: AOA
- Custos indirectos: 3 %
- IVA: 18 %

## F Fachadas, divisões e protecções

### FU Envidraçados

#### FUB Paredes divisórias de blocos de vidro moldado

**FUB010** m² Parede divisória interior de blocos de vidro moldado.
Parede divisória interior de alvenaria de blocos ocos de vidro moldado ondulado, incolor, 190x190x80 mm, assentes com cimento cola, cor branca, composto por cimento branco de alta resistência, inertes especiais de granulometria seleccionada e aditivos plastificantes, e varões de aço galvanizado, com juntas perimetrais de 3,5 cm de espessura e juntas entre blocos de 1 cm de espessura mínima, com banda autocolante dessolidarizante de espuma de poliuretano de células fechadas, de 3,2 mm de espessura e 70 mm de largura. Inclusive cruzetas de PVC para a colocação de blocos de vidro moldado, silicone para vedação perimetral.
Inclui: Marcação. Colocação e aprumo de prumos de referência. Colocação de fios entre prumos. Colocação das bandas de dilatação inferior e laterais. Colocação de cimento cola na junta perimetral inferior. Colocação dos blocos por fiadas a nível e das cruzetas entre blocos. Colocação dos varões. Colocação da banda de dilatação superior antes da colocação da última fiada de blocos. Enchimento das juntas dos blocos. Vedação de juntas perimetrais. Correcção de falhas e limpeza de juntas.
Critério de medição de projecto: Superfície medida segundo documentação gráfica de Projecto, sem duplicar esquinas nem encontros, descontando as aberturas de superfície maior de 2 m².
Critério de medição de obra: Medir-se-á a superfície realmente executada segundo especificações de Projecto, sem duplicar esquinas nem encontros, descontando as aberturas de superfície maior de 2 m².

| Código | Un | Descrição | Rendimento | Preço | Importância |
|---|---|---|---|---|---|
| mt12psg041c | m | Banda autocolante dessolidarizante de espuma de poliuretano de células fechadas, de 3,2 mm de espessura e 70 mm de largura, resistência térmica 0,10 m²°C/W, condutibilidade térmica 0,032 W/(m°C). (material) | 0.5 | 393.54 | 196.770 |
| mt21vmh010ada | Ud | Bloco oco de vidro moldado ondulado, incolor, 190x190x80 mm, segundo NP EN 1051-2. (material) | 25 | 3108.54 | 77713.500 |
| mt09mcp260a | kg | Cimento cola, cor branca, composto por cimento branco de alta resistência, inertes especiais de granulometria seleccionada e aditivos plastificantes, para a montagem e enchimento de juntas de blocos de vidro. (material) | 12 | 101.29 | 1215.480 |
| mt07www060a | kg | Varão de aço galvanizado, de 6 mm de diâmetro. (material) | 2.35 | 792.33 | 1861.976 |
| mt21vva110 | Ud | Repercussão, por m², de cruzetas de PVC para a colocação de blocos de vidro moldado. (material) | 1 | 3979.01 | 3979.010 |
| mt15sja025b | Ud | Cartucho de silicone acético monocomponente, anti-bolor, cor transparente, de 310 ml. (material) | 0.5 | 8004.16 | 4002.080 |
| mo021 | h | Oficial de 1ª construção em trabalhos auxiliares de pedreiro. (mão de obra) | 0.991 | 1028.94 | 1019.680 |
| mo114 | h | Operário não qualificado construção em trabalhos auxiliares de pedreiro. (mão de obra) | 0.991 | 581.64 | 576.405 |
| % | % | Custos directos complementares | 2 % | 90564.901 | 1811.298 |
|  |  | Custos directos |  |  | 92376.199 |

Resíduos:
- colocação: mt12psg041c; factor de resíduo 0.06
- colocação: mt21vmh010ada Bloco oco de vidro moldado ondulado, incolor, 190x190x80 mm, segundo NP EN 1051-2; factor de resíduo 0.0108459
- colocação: mt09mcp260a; factor de resíduo 0.07
- colocação: mt07www060a Varão de aço galvanizado, de 6 mm de diâmetro; factor de resíduo 0.0045
- colocação: mt15sja025b Cartucho de silicone acético monocomponente, anti-bolor, cor transparente, de 310 ml; factor de resíduo 0.06

## Recursos

**mt12psg041c** m Banda autocolante dessolidarizante de espuma de poliuretano de células fechadas
Dados técnicos: Custo energético 2.361 MJ; Emissão de CO2 0.115 kg; Código LER 17 06 04; Massa do elemento 0.0157 kg; Volume 0.000026 m3
Resíduos:
- embalagem: re170203 Plástico. (componente de resíduo); rendimento 0.001 kg; Código LER 17 02 03; Massa do elemento 1 kg; Volume 0.001667 m3

**mt21vmh010ada** Ud Bloco oco de vidro moldado ondulado, incolor, 190x190x80 mm, segundo NP EN 1051-2
Dados técnicos: Custo energético 34.855 MJ; Emissão de CO2 2.444 kg; Código LER 17 02 02; Massa do elemento 2.2 kg; Volume 0.0022 m3
Resíduos:
- embalagem: re170201 Madeira. (componente de resíduo); rendimento 0.014 kg; Código LER 17 02 01; Massa do elemento 1 kg; Volume 0.000909 m3
- embalagem: re170203 Plástico; rendimento 0.001 kg

**mt09mcp260a** kg Cimento cola, cor branca
Dados técnicos: Custo energético 3.871 MJ; Emissão de CO2 0.344 kg; Código LER 17 09 04; Massa do elemento 1 kg; Volume 0.000667 m3
Resíduos:
- embalagem: re170203 Plástico; rendimento 0.003 kg

**mt07www060a** kg Varão de aço galvanizado, de 6 mm de diâmetro
Dados técnicos: Custo energético 25.100 MJ; Emissão de CO2 2.560 kg; Código LER 17 04 05; Massa do elemento 1 kg; Volume 0.000476 m3

**mt15sja025b** Ud Cartucho de silicone acético monocomponente, anti-bolor, cor transparente, de 310 ml
Dados técnicos: Custo energético 87.088 MJ; Emissão de CO2 3.667 kg; Código LER 17 09 04; Massa do elemento 0.45 kg; Volume 0.0003 m3
Resíduos:
- embalagem: re170203 Plástico; rendimento 0.1 kg
