# Perfil de transição entre pavimentos ao mesmo nível, de alumínio

- Propriedade do ficheiro: CYPE Ingenieros S.A.
- Formato: FIEBDC-3/2016
- Programa: Gerador de preços para construção civil. CYPE Ingenieros, S.A.
- Data: 17/04/2024
- Âmbito geográfico: Angola
- Moeda: AOA
- Custos indirectos: 3 %
- IVA: 18 %

## H Remates e trabalhos auxiliares

### HD Perfis decorativos

#### HDS Perfis para juntas entre pavimentos

**HDS031** m Perfil de transição entre pavimentos ao mesmo nível, de alumínio.
Perfil de transição entre pavimentos ao mesmo nível, de alumínio anodizado, com superfície lisa, de 40 mm de largura e 4 mm de altura. COLOCAÇÃO: com parafusos.
Inclui: Preparação da superfície suporte. Marcação. Corte e preparação. Colocação e fixação.
Critério de medição de projecto: Comprimento medido segundo documentação gráfica de Projecto. Não foi incrementada a medição por perdas, uma vez que na composição se considerou 5% a mais.
Critério de medição de obra: Medir-se-á o comprimento realmente executado segundo especificações de Projecto.

| Código | Un | Descrição | Rendimento | Preço | Importância |
|---|---|---|---|---|---|
| mt18jpc070ba | m | Perfil de transição entre pavimentos ao mesmo nível, de alumínio anodizado, com superfície lisa, de 40 mm de largura e 4 mm de altura, com furos para aparafusar à superfície suporte e parafusos. (material) | 1.05 | 8816.24 | 9257.052 |
| mo023 | h | Oficial de 1ª ladrilhador. (mão de obra) | 0.066 | 1028.94 | 67.910 |
| % | % | Custos directos complementares | 2 % | 9324.962 | 186.499 |
|  |  | Custos directos |  |  | 9511.461 |

Resíduos:
- colocação: mt18jpc070ba; factor de resíduo 0.048

## Recursos

**mt18jpc070ba** m Perfil de transição entre pavimentos ao mesmo nível
Dados técnicos: Custo energético 10.429 MJ; Emissão de CO2 0.776 kg; Código LER 17 04 02; Massa do elemento 0.087 kg; Volume 0.000058 m3
Resíduos:
- embalagem: re170203 Plástico. (componente de resíduo); rendimento 0.005 kg; Código LER 17 02 03; Massa do elemento 1 kg; Volume 0.001667 m3
