# Capitel de betão polímero

- Propriedade do ficheiro: CYPE Ingenieros S.A.
- Formato: FIEBDC-3/2016
- Programa: Gerador de preços para construção civil. CYPE Ingenieros, S.A.
- Data: 17/04/2024
- Âmbito geográfico: Angola
- Moeda: AOA
- Custos indirectos: 3 %
- IVA: 18 %

## H Remates e trabalhos auxiliares

### HR Remates de fachada

#### HRP De betão polímero

**HRP010** Ud Capitel de betão polímero.
Capitel de betão polímero de superfície polida, de cor branca, de 500x500 mm, com ancoragem metálica de aço inoxidável e brita aderida à superfície na sua face inferior; colocação com cimento cola flexível e de grande aderência, C2 S2 sobre uma camada de regularização de argamassa de cimento, confeccionada em obra, com aditivo hidrófugo, dosificação 1:3, sobre a que se introduz as ancoragens metálicas.
Inclui: Implantação da peça. Preparação da superfície suporte. Colocação, aprume, nivelação e alinhamento da peça. Limpeza.
Critério de medição de projecto: Número de unidades previstas, segundo documentação gráfica de Projecto.
Critério de medição de obra: Medir-se-á o número de unidades realmente executadas segundo especificações de Projecto.

| Código | Un | Descrição | Rendimento | Preço | Importância |
|---|---|---|---|---|---|
| mt08aaa010a | m³ | Água. (material) | 0.006 | 279.7 | 1.678 |
| mt01arg005a | t | Areia de pedreira, para argamassa preparada em obra. (material) | 0.007 | 2992.57 | 20.948 |
| mt08cem000l | kg | Cimento cinzento em sacos. (material) | 2.25 | 18.65 | 41.963 |
| mt08adt010 | kg | Aditivo hidrófugo para impermeabilização de argamassas ou betões. (material) | 0.045 | 223.75 | 10.069 |
| mt20wwa040 | kg | Cimento cola flexível e de grande aderência, C2 S2, segundo NP EN 12004. (material) | 0.96 | 594.51 | 570.730 |
| mt20aho030h | Ud | Capitel de betão polímero de superfície polida, de cor branca, de 500x500 mm, com ancoragem metálica de aço inoxidável e brita aderida à superfície na sua face inferior. (material) | 1 | 95023.37 | 95023.370 |
| mq06hor010 | h | Betoneira eléctrica com uma capacidade de amassadura de 160 l. (equipamento) | 0.005 | 907.3 | 4.537 |
| mo020 | h | Oficial de 1ª construção. (mão de obra) | 0.328 | 1028.94 | 337.492 |
| mo113 | h | Operário não qualificado construção. (mão de obra) | 0.38 | 581.64 | 221.023 |
| % | % | Custos directos complementares | 2 % | 96231.810 | 1924.636 |
|  |  | Custos directos |  |  | 98156.446 |

Resíduos:
- colocação: mt01arg005a Areia de pedreira, para argamassa preparada em obra; factor de resíduo 0.00501329
- colocação: mt08cem000l Cimento cinzento em sacos; factor de resíduo 0.0189
- colocação: mt08adt010 Aditivo hidrófugo para impermeabilização de argamassas ou betões; factor de resíduo 0.055
- colocação: mt20wwa040 Cimento cola flexível e de grande aderência, C2 S2, segundo NP EN 12004; factor de resíduo 0.07

## Recursos

**mt08aaa010a** m³ Água
Dados técnicos: Custo energético 60.000 MJ; Emissão de CO2 30.000 kg

**mt01arg005a** t Areia de pedreira, para argamassa preparada em obra
Dados técnicos: Custo energético 75.000 MJ; Emissão de CO2 4.000 kg; Código LER 01 04 08; Massa do elemento 1000 kg; Volume 0.666667 m3

**mt08cem000l** kg Cimento cinzento em sacos
Dados técnicos: Custo energético 6.939 MJ; Emissão de CO2 0.897 kg; Código LER 17 01 01; Massa do elemento 1 kg; Volume 0.000667 m3
Resíduos:
- embalagem: re150101 Embalagens de papel e cartão. (componente de resíduo); rendimento 0.009 kg; Código LER 15 01 01; Massa do elemento 1 kg; Volume 0.001333 m3
- embalagem: re170203 Plástico. (componente de resíduo); rendimento 0.002 kg; Código LER 17 02 03; Massa do elemento 1 kg; Volume 0.001667 m3

**mt08adt010** kg Aditivo hidrófugo para impermeabilização de argamassas ou betões
Dados técnicos: Custo energético 71.130 MJ; Emissão de CO2 2.824 kg; Código LER 17 09 04; Massa do elemento 1 kg; Volume 0.000667 m3
Resíduos:
- embalagem: re170203 Plástico; rendimento 0.032 kg

**mt20wwa040** kg Cimento cola flexível e de grande aderência, C2 S2, segundo NP EN 12004
Dados técnicos: Custo energético 4.091 MJ; Emissão de CO2 0.394 kg; Código LER 17 09 04; Massa do elemento 1 kg; Volume 0.000667 m3
Resíduos:
- embalagem: re170203 Plástico; rendimento 0.003 kg

**mt20aho030h** Ud Capitel de betão polímero de superfície polida
Dados técnicos: Custo energético 212.469 MJ; Emissão de CO2 8.254 kg
Resíduos:
- embalagem: re170203 Plástico; rendimento 0.144 kg
- embalagem: re170604 Materiais de isolamento não abrangidos em 17 06 01 e 17 06 03. (componente de resíduo); rendimento 0.03 kg; Código LER 17 06 04; Massa do elemento 1 kg; Volume 0.001667 m3
