# Abertura de roços

- Propriedade do ficheiro: CYPE Ingenieros S.A.
- Formato: FIEBDC-3/2016
- Programa: Gerador de preços para construção civil. CYPE Ingenieros, S.A.
- Data: 17/04/2024
- Âmbito geográfico: Angola
- Moeda: AOA
- Custos indirectos: 3 %
- IVA: 18 %

## H Remates e trabalhos auxiliares

### HY Trabalhos auxiliares de pedreiro

#### HYO Para ofícios

**HYO010** m Abertura de roços.
Abertura e tapamento de roços com argamassa de cimento, confeccionada em obra, dosificação 1:6 em muro de betão, com máquina de abertura de roços eléctrica sem afectar a estabilidade do elemento construtivo.
Inclui: Preparação da zona de trabalho. Protecção dos elementos da envolvente. Marcação. Execução do roço com máquina de abertura de roços eléctrica. Tapamento de roços. Remoção e acumulação de entulho. Limpeza dos restos da obra. Carga de entulho para camião ou contentor.
Critério de medição de projecto: Comprimento medido segundo documentação gráfica de Projecto.
Critério de medição de obra: Medir-se-á o comprimento realmente executado segundo especificações de Projecto.

| Código | Un | Descrição | Rendimento | Preço | Importância |
|---|---|---|---|---|---|
| mt08aaa010a | m³ | Água. (material) | 0.006 | 279.7 | 1.678 |
| mt01arg005a | t | Areia de pedreira, para argamassa preparada em obra. (material) | 0.008 | 2992.57 | 23.941 |
| mt08cem000l | kg | Cimento cinzento em sacos. (material) | 1.25 | 18.65 | 23.313 |
| mq06hor010 | h | Betoneira eléctrica com uma capacidade de amassadura de 160 l. (equipamento) | 0.005 | 907.3 | 4.537 |
| mo113 | h | Operário não qualificado construção. (mão de obra) | 0.708 | 581.64 | 411.801 |
| % | % | Custos directos complementares | 2 % | 465.270 | 9.305 |
|  |  | Custos directos |  |  | 474.575 |

Resíduos:
- colocação: mt01arg005a Areia de pedreira, para argamassa preparada em obra; factor de resíduo 0.00501329
- colocação: mt08cem000l Cimento cinzento em sacos; factor de resíduo 0.0189
- demolição: ruo170101 Betão (betões, argamassas e pré-fabricados). (componente de resíduo); rendimento 2.138 kg; Código LER 17 01 01; Massa do elemento 1 kg; Volume 0.000667 m3

## Recursos

**mt08aaa010a** m³ Água
Dados técnicos: Custo energético 60.000 MJ; Emissão de CO2 30.000 kg

**mt01arg005a** t Areia de pedreira, para argamassa preparada em obra
Dados técnicos: Custo energético 75.000 MJ; Emissão de CO2 4.000 kg; Código LER 01 04 08; Massa do elemento 1000 kg; Volume 0.666667 m3

**mt08cem000l** kg Cimento cinzento em sacos
Dados técnicos: Custo energético 6.939 MJ; Emissão de CO2 0.897 kg; Código LER 17 01 01; Massa do elemento 1 kg; Volume 0.000667 m3
Resíduos:
- embalagem: re150101 Embalagens de papel e cartão. (componente de resíduo); rendimento 0.009 kg; Código LER 15 01 01; Massa do elemento 1 kg; Volume 0.001333 m3
- embalagem: re170203 Plástico. (componente de resíduo); rendimento 0.002 kg; Código LER 17 02 03; Massa do elemento 1 kg; Volume 0.001667 m3
