# Antena para recepção de emisões de satélite

- Propriedade do ficheiro: CYPE Ingenieros S.A.
- Formato: FIEBDC-3/2016
- Programa: Gerador de preços para construção civil. CYPE Ingenieros, S.A.
- Data: 17/04/2024
- Âmbito geográfico: Angola
- Moeda: AOA
- Custos indirectos: 3 %
- IVA: 18 %

## I Instalações

### IA Audiovisuais

#### IAA Rede de cabos coaxiais

**IAA036** Ud Antena para recepção de emisões de satélite.
Antena parabólica Off-Set fixa constituida por reflector parabólico, de alumínio, acabamento com tinta poliéster cor branca, de 86 cm de diâmetro, largura de banda de 10,7 a 12,75 GHz, com conversor LNB universal de 4 saídas com conector fêmea, tipo "F", de 58 dB de ganho, com as quatro combinações de polaridade e banda (Ha, Hb, Va, Vb), grau de protecção IP66. Inclusive ancoragens e quantos acessórios sejam necessários para a sua correcta instalação.
Inclui: Marcação. Montagem, ligação e verificação do seu correcto funcionamento.
Critério de medição de projecto: Número de unidades previstas, segundo documentação gráfica de Projecto.
Critério de medição de obra: Medir-se-á o número de unidades realmente executadas segundo especificações de Projecto.

| Código | Un | Descrição | Rendimento | Preço | Importância |
|---|---|---|---|---|---|
| mt40atv020e | Ud | Reflector parabólico, de alumínio, acabamento com tinta poliéster cor branca, de 86 cm de diâmetro, largura de banda de 10,7 a 12,75 GHz. (material) | 1 | 69407.77 | 69407.770 |
| mt40atv025k | Ud | Conversor LNB universal de 4 saídas com conector fêmea, tipo "F", de 58 dB de ganho, com as quatro combinações de polaridade e banda (Ha, Hb, Va, Vb), grau de protecção IP66. (material) | 1 | 51461.86 | 51461.860 |
| mo001 | h | Oficial de 1ª instalador de telecomunicações. (mão de obra) | 0.918 | 1057.3 | 970.601 |
| mo056 | h | Ajudante de instalador de telecomunicações. (mão de obra) | 0.918 | 603.82 | 554.307 |
| % | % | Custos directos complementares | 2 % | 122394.538 | 2447.891 |
|  |  | Custos directos |  |  | 124842.429 |

## Recursos

**mt40atv025k** Ud Conversor LNB universal de 4 saídas com conector fêmea
Dados técnicos: Custo energético 1.853 MJ; Emissão de CO2 0.119 kg
Resíduos:
- embalagem: re150101 Embalagens de papel e cartão. (componente de resíduo); rendimento 0.033 kg; Código LER 15 01 01; Massa do elemento 1 kg; Volume 0.001333 m3
