# Termostato de zona

- Propriedade do ficheiro: CYPE Ingenieros S.A.
- Formato: FIEBDC-3/2016
- Programa: Gerador de preços para construção civil. CYPE Ingenieros, S.A.
- Data: 25/10/2024
- Âmbito geográfico: Angola
- Moeda: AOA
- Custos indirectos: 3 %
- IVA: 18 %

## I Instalações

### IB Sistemas de climatização

#### IBZ Sistema Airzone

**IBZ005** Ud Termostato de zona.
Interface de controlo de utilizador, Lite AZCE6LITECN "AIRZONE", ecrã de led, com botões tácteis capacitivos, de aço e vidro, ligação por cabo, montagem em superfície, cor preto, para controlo da activação e desactivação da zona, controlo da temperatura de setpoint, em intervalos de 1°C/2°F e leitura da temperatura ambiente e da humidade relativa de zona.
Inclui: Marcação. Colocação e fixação. Ligação.
Critério de medição de projecto: Número de unidades previstas, segundo documentação gráfica de Projecto.
Critério de medição de obra: Medir-se-á o número de unidades realmente executadas segundo especificações de Projecto.

| Código | Un | Descrição | Rendimento | Preço | Importância |
|---|---|---|---|---|---|
| mt42air652ab | Ud | Interface de controlo de utilizador, Lite AZCE6LITECN "AIRZONE", ecrã de led, com botões tácteis capacitivos, de aço e vidro, ligação por cabo, montagem em superfície, cor preto, para controlo da activação e desactivação da zona, controlo da temperatura de setpoint, em intervalos de 1°C/2°F e leitura da temperatura ambiente e da humidade relativa de zona. (material) | 1 | 144546.94 | 144546.940 |
| mo005 | h | Oficial de 1ª instalador de ar condicionado. (mão de obra) | 0.131 | 1084.69 | 142.094 |
| mo104 | h | Ajudante de instalador de ar condicionado. (mão de obra) | 0.105 | 619.46 | 65.043 |
| % | % | Custos directos complementares | 2 % | 144754.077 | 2895.082 |
|  |  | Custos directos |  |  | 147649.159 |

## Recursos

**mt42air652ab** Ud Interface de controlo de utilizador
Dados técnicos: Custo energético 6.791 MJ; Emissão de CO2 0.451 kg
Resíduos:
- embalagem: re150101 Embalagens de papel e cartão. (componente de resíduo); rendimento 0.139 kg; Código LER 15 01 01; Massa do elemento 1 kg; Volume 0.001333 m3
- embalagem: re170203 Plástico. (componente de resíduo); rendimento 0.069 kg; Código LER 17 02 03; Massa do elemento 1 kg; Volume 0.001667 m3
