# Comporta com função bypass, para regulação de caudal

- Propriedade do ficheiro: CYPE Ingenieros S.A.
- Formato: FIEBDC-3/2016
- Programa: Gerador de preços para construção civil. CYPE Ingenieros, S.A.
- Data: 17/04/2024
- Âmbito geográfico: Angola
- Moeda: AOA
- Custos indirectos: 3 %
- IVA: 18 %

## I Instalações

### IB Sistemas de climatização

#### IBZ Sistema Airzone

**IBZ025** Ud Comporta com função bypass, para regulação de caudal.
Comporta rectangular de sobrepressão, com função bypass, para saída não conduzida até ao retorno e um caudal de 1400 m³/h, corpo de alumínio, 400x200 mm, BYRE040020 "AIRZONE", com isolamento térmico de espuma de borracha, borboleta de alumínio e varão e contrapeso de aço zincado.
Inclui: Marcação. Colocação e fixação.
Critério de medição de projecto: Número de unidades previstas, segundo documentação gráfica de Projecto.
Critério de medição de obra: Medir-se-á o número de unidades realmente executadas segundo especificações de Projecto.

| Código | Un | Descrição | Rendimento | Preço | Importância |
|---|---|---|---|---|---|
| mt42air810c | Ud | Comporta rectangular de sobrepressão, com função bypass, para saída não conduzida até ao retorno e um caudal de 1400 m³/h, corpo de alumínio, 400x200 mm, BYRE040020 "AIRZONE", com isolamento térmico de espuma de borracha, borboleta de alumínio e varão e contrapeso de aço zincado. (material) | 1 | 57072.31 | 57072.310 |
| mo005 | h | Oficial de 1ª instalador de ar condicionado. (mão de obra) | 0.276 | 1057.3 | 291.815 |
| mo104 | h | Ajudante de instalador de ar condicionado. (mão de obra) | 0.221 | 603.82 | 133.444 |
| % | % | Custos directos complementares | 2 % | 57497.569 | 1149.951 |
|  |  | Custos directos |  |  | 58647.520 |

## Recursos

**mt42air810c** Ud Comporta rectangular de sobrepressão
Dados técnicos: Custo energético 4.867 MJ; Emissão de CO2 0.323 kg
Resíduos:
- embalagem: re150101 Embalagens de papel e cartão. (componente de resíduo); rendimento 0.099 kg; Código LER 15 01 01; Massa do elemento 1 kg; Volume 0.001333 m3
- embalagem: re170203 Plástico. (componente de resíduo); rendimento 0.05 kg; Código LER 17 02 03; Massa do elemento 1 kg; Volume 0.001667 m3
