# Tubo de pesca

- Propriedade do ficheiro: CYPE Ingenieros S.A.
- Formato: FIEBDC-3/2016
- Programa: Gerador de preços para construção civil. CYPE Ingenieros, S.A.
- Data: 25/10/2024
- Âmbito geográfico: Angola
- Moeda: AOA
- Custos indirectos: 3 %
- IVA: 18 %

## I Instalações

### IC Aquecimento, arrefecimento, climatização e A.Q.S.

#### ICD Combustível líquido

**ICD114** Ud Tubo de pesca.
Tubo de pesca de 2 m de comprimento, formado por tubo de PVC, série B, de 110 mm de diâmetro e 3,2 mm de espessura, para detectar qualquer acumulação de combustível ou de água no fundo do fosso. Incluindo material auxiliar para montagem e fixação à obra, acessórios e peças especiais. Totalmente montado e testado.
Inclui: Marcação. Colocação a seco de tubo, acessórios e peças especiais. Corte do extremo inferior do tubo. Colocação e fixação do tubo de pesca.
Critério de medição de projecto: Número de unidades previstas, segundo documentação gráfica de Projecto.
Critério de medição de obra: Medir-se-á o número de unidades realmente executadas segundo especificações de Projecto.

| Código | Un | Descrição | Rendimento | Preço | Importância |
|---|---|---|---|---|---|
| mt36tie400f | Ud | Material auxiliar para montagem e fixação das tubagens de PVC, série B, de 110 mm de diâmetro. (material) | 2 | 989.59 | 1979.180 |
| mt36tie010fc | m | Tubo de PVC, série B, de 110 mm de diâmetro e 3,2 mm de espessura, com extremo abocardado, segundo NP EN 1329-1, com o preço incrementado em 10% relativamente a acessórios e peças especiais. (material) | 2 | 7257 | 14514.000 |
| mt11var009 | l | Líquido de limpeza para colagem com adesivo de tubos e acessórios de PVC. (material) | 0.008 | 46452.69 | 371.622 |
| mt11var010 | l | Cola para tubos e acessórios de PVC. (material) | 0.004 | 59202.47 | 236.810 |
| mo004 | h | Oficial de 1ª instalador de aquecimento. (mão de obra) | 0.393 | 1084.69 | 426.283 |
| mo103 | h | Ajudante de instalador de aquecimento. (mão de obra) | 0.393 | 619.46 | 243.448 |
| % | % | Custos directos complementares | 2 % | 17771.343 | 355.427 |
|  |  | Custos directos |  |  | 18126.770 |

Resíduos:
- colocação: mt36tie010fc; factor de resíduo 0.0786758
- colocação: mt11var009 Líquido de limpeza para colagem com adesivo de tubos e acessórios de PVC; factor de resíduo 0.0275

## Recursos

**mt36tie010fc** m Tubo de PVC, série B
Dados técnicos: Custo energético 121.263 MJ; Emissão de CO2 2.284 kg; Código LER 17 02 03; Massa do elemento 1.61 kg; Volume 0.002683 m3
Resíduos:
- embalagem: re150101 Embalagens de papel e cartão. (componente de resíduo); rendimento 0.018 kg; Código LER 15 01 01; Massa do elemento 1 kg; Volume 0.001333 m3
- embalagem: re170201 Madeira. (componente de resíduo); rendimento 0.052 kg; Código LER 17 02 01; Massa do elemento 1 kg; Volume 0.000909 m3
- embalagem: re170203 Plástico. (componente de resíduo); rendimento 0.003 kg; Código LER 17 02 03; Massa do elemento 1 kg; Volume 0.001667 m3

**mt11var009** l Líquido de limpeza para colagem com adesivo de tubos e acessórios de PVC
Dados técnicos: Custo energético 3.819 MJ; Emissão de CO2 0.202 kg; Código LER 20 01 30; Massa do elemento 1 kg; Volume 0.001 m3
Resíduos:
- embalagem: re170203 Plástico; rendimento 0.032 kg
