# Gerador de ar quente com permutador de calor a gás, de solo

- Propriedade do ficheiro: CYPE Ingenieros S.A.
- Formato: FIEBDC-3/2016
- Programa: Gerador de preços para construção civil. CYPE Ingenieros, S.A.
- Data: 17/04/2024
- Âmbito geográfico: Angola
- Moeda: AOA
- Custos indirectos: 3 %
- IVA: 18 %

## I Instalações

### IC Aquecimento, arrefecimento, climatização e A.Q.S.

#### ICK Unidades centrais de climatização a gás

**ICK030** Ud Gerador de ar quente com permutador de calor a gás, de solo.
Gerador de ar quente com permutador de calor a gás, para instalação em solo, interior, potência calorífica nominal 645,3 kW, rendimento nominal 90,1%, potência calorífica nominal útil 581,4 kW, caudal de ar nominal 40200 m³/h, dimensões 2500x1500x3120 mm, alimentação eléctrica monofásica a 230 V, peso 1525 kg, com câmara de combustão de aço inoxidável AISI 430, queimador a gás, permutador de calor de feixe de tubos, ventiladores centrífugos de dupla aspiração, equipamento electrónico de comando, controlo e segurança, envolvente de chapa de aço pintada e painéis de acesso desmontáveis de chapa de zinco, com isolamento térmico, sem incluir a conduta para evacuação dos produtos da combustão. Totalmente montado, ligado e colocado em funcionamento pela empresa instaladora para verificar o seu correcto funcionamento.
Inclui: Implantação do gerador. Colocação e fixação do gerador e dos seus acessórios. Ligação com as redes de abastecimento de água, de gás e eléctrica. Colocação em funcionamento.
Critério de medição de projecto: Número de unidades previstas, segundo documentação gráfica de Projecto.
Critério de medição de obra: Medir-se-á o número de unidades realmente executadas segundo especificações de Projecto.

| Código | Un | Descrição | Rendimento | Preço | Importância |
|---|---|---|---|---|---|
| mt42tnc065m | Ud | Gerador de ar quente com permutador de calor a gás, para instalação em solo, interior, potência calorífica nominal 645,3 kW, rendimento nominal 90,1%, potência calorífica nominal útil 581,4 kW, caudal de ar nominal 40200 m³/h, dimensões 2500x1500x3120 mm, alimentação eléctrica monofásica a 230 V, peso 1525 kg, com câmara de combustão de aço inoxidável AISI 430, queimador a gás, permutador de calor de feixe de tubos, ventiladores centrífugos de dupla aspiração, equipamento electrónico de comando, controlo e segurança, envolvente de chapa de aço pintada e painéis de acesso desmontáveis de chapa de zinco, com isolamento térmico. (material) | 1 | 32427176.640000001 | 32427176.640 |
| mo005 | h | Oficial de 1ª instalador de ar condicionado. (mão de obra) | 19.671 | 1057.3 | 20798.148 |
| mo104 | h | Ajudante de instalador de ar condicionado. (mão de obra) | 19.671 | 603.82 | 11877.743 |
| % | % | Custos directos complementares | 2 % | 32459852.531 | 649197.051 |
|  |  | Custos directos |  |  | 33109049.582 |
